# Jardinière en bois

- Propriété du fichier: CYPE INGENIEROS, S.A.
- Format: FIEBDC-3/2002
- Zone géographique: Madagascar
- Devise: MGA
- Coûts indirects: 3.00 %
- Frais généraux: 13.00 %
- Bénéfice: 6.00 %
- TVA: 20.00 %

## M Mobilier urbain

### MF Fleurissement

#### MFB Jardinières

**MFB030** U Jardinière en bois.
Jardinière hexagonale en bois de pin, de 70 cm de diamètre et 45 cm de hauteur.
Inclut: Mise en place de la jardinière. Suppression et nettoyage du matériau excédant.
Critère pour le métré: Nombre d'unités prévues, selon documentation graphique du Projet.
Critère pour le mémoire: On mesurera le nombre d'unités réellement exécutées selon les spécifications du Projet.

| Code | U | Désignation | Quantité | Prix | Montant |
|---|---|---|---|---|---|
| mt52mug230t | U | Jardinière hexagonale en bois de pin, de 70 cm de diamètre et 45 cm de hauteur, y compris bac intérieur en tôle de zinc. (matériau) | 1.000 | 2370772.90 | 2370772.90 |
| mo041 | h | Compagnon professionnel III/CP2 VRD espaces publics. (main-d'œuvre) | 0.271 | 7025.96 | 1904.04 |
| mo087 | h | Ouvrier professionnel II/OP VRD espaces publics. (main-d'œuvre) | 0.542 | 5251.76 | 2846.45 |
| % | % | Frais de chantier des unités d'ouvrage | 2 % | 2375523.39 | 47510.47 |
|  |  | Coûts directs |  |  | 2423033.86 |
