# Jardinière en acier inoxydable

- Propriété du fichier: CYPE INGENIEROS, S.A.
- Format: FIEBDC-3/2002
- Zone géographique: Madagascar
- Devise: MGA
- Coûts indirects: 3.00 %
- Frais généraux: 13.00 %
- Bénéfice: 6.00 %
- TVA: 20.00 %

## M Mobilier urbain

### MF Fleurissement

#### MFB Jardinières

**MFB020** U Jardinière en acier inoxydable.
Jardinière modèle Plaza "SANTA & COLE", de 120x120x80 cm, avec panneaux en acier inoxydable AISI 304 et structure de profilés en acier avec protection anti-oxydante et peinture de couleur noire.
Inclut: Mise en place de la jardinière. Suppression et nettoyage du matériau excédant.
Critère pour le métré: Nombre d'unités prévues, selon documentation graphique du Projet.
Critère pour le mémoire: On mesurera le nombre d'unités réellement exécutées selon les spécifications du Projet.

| Code | U | Désignation | Quantité | Prix | Montant |
|---|---|---|---|---|---|
| mt52jsc030r | U | Jardinière modèle Plaza "SANTA & COLE", de 120x120x80 cm, avec panneaux en acier inoxydable AISI 304 et structure de profilés en acier avec protection anti-oxydante et peinture de couleur noire, y compris fond de maille métallique galvanisée à chaud et bac intérieur en fibre de verre. (matériau) | 1.000 | 26998930.16 | 26998930.16 |
| mq04cag010a | h | Camion grue jusqu'à 6 t de charge maximale. (matériel) | 0.220 | 214296.44 | 47145.22 |
| mo041 | h | Compagnon professionnel III/CP2 VRD espaces publics. (main-d'œuvre) | 0.271 | 7025.96 | 1904.04 |
| mo087 | h | Ouvrier professionnel II/OP VRD espaces publics. (main-d'œuvre) | 0.271 | 5251.76 | 1423.23 |
| % | % | Frais de chantier des unités d'ouvrage | 2 % | 27049402.65 | 540988.05 |
|  |  | Coûts directs |  |  | 27590390.70 |
