# Passerelle piétonne en bois

- Propriété du fichier: CYPE INGENIEROS, S.A.
- Format: FIEBDC-3/2002
- Zone géographique: Madagascar
- Devise: MGA
- Coûts indirects: 3.00 %
- Frais généraux: 13.00 %
- Bénéfice: 6.00 %
- TVA: 20.00 %

## M Mobilier urbain

### MP Mobilier de plage

#### MPA Accès

**MPA010** U Passerelle piétonne en bois.
Passerelle piétonne flexible de 110 cm de largeur, constituée de planches de bois de pin traité en autoclave, de 110x15x5 cm, unies entre elles par 3 cordes, qui servent à encadrer les tronçons de la passerelle. Totalement installée par union des différents tronçons.
Inclut: Mise en place des tronçons. Union des tronçons.
Critère pour le métré: Longueur mesurée selon documentation graphique du Projet.
Critère pour le mémoire: On mesurera la longueur réellement exécutée selon les spécifications du Projet.

| Code | U | Désignation | Quantité | Prix | Montant |
|---|---|---|---|---|---|
| mt52dlv040a | m | Passerelle piétonne flexible de 110 cm de largeur, constituée de planches de bois de pin traité en autoclave, de 110x15x5 cm, unies entre elles par 3 cordes, qui servent à encadrer les tronçons de la passerelle. (matériau) | 1.000 | 1024522.15 | 1024522.15 |
| mo041 | h | Compagnon professionnel III/CP2 VRD espaces publics. (main-d'œuvre) | 0.338 | 7025.96 | 2374.77 |
| mo087 | h | Ouvrier professionnel II/OP VRD espaces publics. (main-d'œuvre) | 0.338 | 5251.76 | 1775.09 |
| % | % | Frais de chantier des unités d'ouvrage | 2 % | 1028672.01 | 20573.44 |
|  |  | Coûts directs |  |  | 1049245.45 |
