# Échelle horizontale

- Propriété du fichier: CYPE INGENIEROS, S.A.
- Format: FIEBDC-3/2002
- Zone géographique: Madagascar
- Devise: MGA
- Coûts indirects: 3.00 %
- Frais généraux: 13.00 %
- Bénéfice: 6.00 %
- TVA: 20.00 %

## M Mobilier urbain

### MQ Équipements sportifs

#### MQA Parcours de santé

**MQA080** U Échelle horizontale.
Échelle de suspension pour exercices d'équilibre et d'étirements, constituée de quatre postes carrés de 0,15 m de côté et 2,60 m de hauteur visible et deux traverses de 4,00 m de longueur, en bois de pin sylvestre, traité en autoclave, avec classe d'emploi 4 selon NF EN 335, terminée avec un vernis protecteur, avec châssis de barres parallèles en acier, avec visserie en acier galvanisé, cachée et protégée avec des caches-vis de sécurité, pour utilisateurs de plus de 12 ans, avec zone d sécurité de 54,00 m² et 2,70 m de hauteur libre de chute, fixée à une base de béton BCN: CPJ-CEM II/A 32,5 - P - B 20 - 15/25 - E: 1 - NA - P 18-305. Comprend l'implantation, excavation manuelle du terrain et la fixation de l'équipement sportif. Totalement montée et testée.
Inclut: Implantation. Excavation avec des moyens manuels. Bétonnage de la base d'appui. Montage et fixation de l'équipement sportif.
Critère pour le métré: Nombre d'unités prévues, selon documentation graphique du Projet.
Critère pour le mémoire: On mesurera le nombre d'unités réellement exécutées selon les spécifications du Projet.

| Code | U | Désignation | Quantité | Prix | Montant |
|---|---|---|---|---|---|
| mt10hmf040qaeg | m³ | Béton non armé prêt à l'emploi BCN: CPJ-CEM II/A 32,5 - P - B 20 - 15/25 - E: 1 - NA - P 18-305. (matériau) | 0.600 | 564674.81 | 338804.89 |
| mt52dep080a | U | Échelle de suspension pour exercices d'équilibre et d'étirements, constituée de quatre postes carrés de 0,15 m de côté et 2,60 m de hauteur visible et deux traverses de 4,00 m de longueur, en bois de pin sylvestre, traité en autoclave, avec classe d'emploi 4 selon NF EN 335, terminée avec un vernis protecteur, avec châssis de barres parallèles en acier, avec visserie en acier galvanisé, cachée et protégée avec des caches-vis de sécurité, pour utilisateurs de plus de 12 ans, avec zone d sécurité de 54,00 m² et 2,70 m de hauteur libre de chute, y compris éléments de fixation. Selon NF EN 1176-1. (matériau) | 1.000 | 10779040.49 | 10779040.49 |
| op00tal010 |  | Perceuse. | 1.000 | 0.00 | 0.00 |
| op00ato010 |  | Tournevis. | 1.000 | 0.00 | 0.00 |
| mo041 | h | Compagnon professionnel III/CP2 VRD espaces publics. (main-d'œuvre) | 2.708 | 7025.96 | 19026.30 |
| mo087 | h | Ouvrier professionnel II/OP VRD espaces publics. (main-d'œuvre) | 4.061 | 5251.76 | 21327.40 |
| % | % | Frais de chantier des unités d'ouvrage | 2 % | 11158199.08 | 223163.98 |
|  |  | Coûts directs |  |  | 11381363.06 |
