# Jeu de filets pour buts de handball ou de football en salle

- Propriété du fichier: CYPE INGENIEROS, S.A.
- Format: FIEBDC-3/2002
- Zone géographique: Madagascar
- Devise: MGA
- Coûts indirects: 3.00 %
- Frais généraux: 13.00 %
- Bénéfice: 6.00 %
- TVA: 20.00 %

## M Mobilier urbain

### MQ Équipements sportifs

#### MQG Jeux sportifs

**MQG080** U Jeu de filets pour buts de handball ou de football en salle.
Jeu de deux filets pour buts de handball o de football salle, de cordes en nylon de 3,5 mm de diamètre.
Inclut: Implantation. Montage et fixation de l'équipement sportif. Contrôle de son bon fonctionnement.
Critère pour le métré: Nombre d'unités prévues, selon documentation graphique du Projet.
Critère pour le mémoire: On mesurera le nombre d'unités réellement exécutées selon les spécifications du Projet.

| Code | U | Désignation | Quantité | Prix | Montant |
|---|---|---|---|---|---|
| mt52dep290c | U | Jeu de deux filets pour buts de handball o de football salle, de cordes en nylon de 3,5 mm de diamètre. (matériau) | 1.000 | 595413.59 | 595413.59 |
| mo011 | h | Compagnon professionnel III/CP2 monteur. (main-d'œuvre) | 0.406 | 7220.62 | 2931.57 |
| mo080 | h | Ouvrier professionnel II/OP monteur. (main-d'œuvre) | 0.406 | 5251.76 | 2132.21 |
| % | % | Frais de chantier des unités d'ouvrage | 2 % | 600477.37 | 12009.55 |
|  |  | Coûts directs |  |  | 612486.92 |
