# Chaise

- Propriété du fichier: CYPE INGENIEROS, S.A.
- Format: FIEBDC-3/2002
- Zone géographique: Madagascar
- Devise: MGA
- Coûts indirects: 3.00 %
- Frais généraux: 13.00 %
- Bénéfice: 6.00 %
- TVA: 20.00 %

## M Mobilier urbain

### MR Mobilier de repos et d'agrément

#### MRC Chaises et tables

**MRC020** U Chaise.
Chaise cylindrique, de 135 cm de diamètre avec siège et dossier en béton préfabriqué, fixé à une surface support avec éléments d'ancrage.
Critère d'évaluation économique: Le prix ne comprend pas la surface support.
Inclut: Implantation. Montage. Suppression et nettoyage du matériau excédant.
Critère pour le métré: Nombre d'unités prévues, selon documentation graphique du Projet.
Critère pour le mémoire: On mesurera le nombre d'unités réellement exécutées selon les spécifications du Projet.

| Code | U | Désignation | Quantité | Prix | Montant |
|---|---|---|---|---|---|
| mt50spl105b | U | Fixation composée d'une cheville chimique, d'une rondelle et d'une vis en acier. (matériau) | 4.000 | 41813.94 | 167255.76 |
| mt52mug220co | U | Chaise cylindrique, de 135 cm de diamètre avec siège et dossier en béton préfabriqué. (matériau) | 1.000 | 8592435.25 | 8592435.25 |
| mo041 | h | Compagnon professionnel III/CP2 VRD espaces publics. (main-d'œuvre) | 0.406 | 7025.96 | 2852.54 |
| mo087 | h | Ouvrier professionnel II/OP VRD espaces publics. (main-d'œuvre) | 0.244 | 5251.76 | 1281.43 |
| % | % | Frais de chantier des unités d'ouvrage | 2 % | 8763824.98 | 175276.50 |
|  |  | Coûts directs |  |  | 8939101.48 |
