# Mât en aluminium

- Propriété du fichier: CYPE INGENIEROS, S.A.
- Format: FIEBDC-3/2002
- Zone géographique: Madagascar
- Devise: MGA
- Coûts indirects: 3.00 %
- Frais généraux: 13.00 %
- Bénéfice: 6.00 %
- TVA: 20.00 %

## M Mobilier urbain

### MR Mobilier de repos et d'agrément

#### MRM Mâts

**MRM010** U Mât en aluminium.
Mât conique en aluminium, standard, de 6 m de longueur et de 6 cm de diamètre supérieur et 11,4 cm de diamètre inférieur, laqué de couleur blanche, fixé sur une base de béton BCN: CPJ-CEM II/A 32,5 - P - B 20 - 15/25 - E: 1 - NA - P 18-305 avec base encastrable, en aluminium.
Inclut: Implantation. Excavation. Bétonnage de la base d'appui. Montage et fixation.
Critère pour le métré: Nombre d'unités prévues, selon documentation graphique du Projet.
Critère pour le mémoire: On mesurera le nombre d'unités réellement exécutées selon les spécifications du Projet.

| Code | U | Désignation | Quantité | Prix | Montant |
|---|---|---|---|---|---|
| mt52mas010aa | U | Mât conique en aluminium, standard, de 6 m de longueur et de 6 cm de diamètre supérieur et 11,4 cm de diamètre inférieur, laqué de couleur blanche, équipé avec pommeau en plastique, drisse extérieure et butoir externe de rétention de drisse. (matériau) | 1.000 | 2917629.61 | 2917629.61 |
| mt52mas020a | U | Base encastrable, en aluminium, pour fixation de mât en aluminium de 6 m de longueur, y compris couvercle. (matériau) | 1.000 | 388353.46 | 388353.46 |
| mt10hmf040qaeg | m³ | Béton non armé prêt à l'emploi BCN: CPJ-CEM II/A 32,5 - P - B 20 - 15/25 - E: 1 - NA - P 18-305. (matériau) | 0.250 | 564674.81 | 141168.70 |
| mo041 | h | Compagnon professionnel III/CP2 VRD espaces publics. (main-d'œuvre) | 1.354 | 7025.96 | 9513.15 |
| mo087 | h | Ouvrier professionnel II/OP VRD espaces publics. (main-d'œuvre) | 1.354 | 5251.76 | 7110.88 |
| % | % | Frais de chantier des unités d'ouvrage | 2 % | 3463775.80 | 69275.52 |
|  |  | Coûts directs |  |  | 3533051.32 |
