# Passerelle en bois

- Propriété du fichier: CYPE INGENIEROS, S.A.
- Format: FIEBDC-3/2002
- Zone géographique: Madagascar
- Devise: MGA
- Coûts indirects: 3.00 %
- Frais généraux: 13.00 %
- Bénéfice: 6.00 %
- TVA: 20.00 %

## V Voiries

### VP Revêtement de sols extérieurs

#### VPO Lames en bois

**VPO010** m² Passerelle en bois.
Passerelle constituée de planches en bois massif, de pin maritime (Pinus pinaster), de 45x140x2050 mm, couleur marron, traité en autoclave par la méthode Bethell, avec classe d'emploi 4 selon NF EN 335, sur une base existantes. Comprend les pièces spéciales.
Critère d'évaluation économique: Le prix ne comprend pas la base d'appui.
Inclut: Implantation. Mise en place des planches.
Critère pour le métré: Surface utile, mesurée selon documentation graphique du Projet. Le métré par casses et découpes n'a pas été augmenté, puisque 5% de pièces de plus ont été considérées dans la décomposition.
Critère pour le mémoire: On mesurera la surface réellement exécutée selon les spécifications du Projet.

| Code | U | Désignation | Quantité | Prix | Montant |
|---|---|---|---|---|---|
| mt18mtf020a | m² | Planches en bois massif, de pin maritime (Pinus pinaster), de 45x140x2050 mm, couleur marron, traité en autoclave par la méthode Bethell, avec classe d'emploi 4 selon NF EN 335. (matériau) | 1.050 | 183023.62 | 192174.80 |
| op00cep010 |  | Varlope. | 1.000 | 0.00 | 0.00 |
| op00tro010 |  | Scie à tronçonner. | 1.000 | 0.00 | 0.00 |
| mo025 | h | Compagnon professionnel III/CP2 parqueteur. (main-d'œuvre) | 0.203 | 7025.96 | 1426.27 |
| mo063 | h | Ouvrier professionnel II/OP parqueteur. (main-d'œuvre) | 0.203 | 5251.76 | 1066.11 |
| % | % | Frais de chantier des unités d'ouvrage | 2 % | 194667.18 | 3893.34 |
|  |  | Coûts directs |  |  | 198560.52 |
