# Sous-base en béton

- Propriété du fichier: CYPE INGENIEROS, S.A.
- Format: FIEBDC-3/2002
- Zone géographique: Madagascar
- Devise: MGA
- Coûts indirects: 3.00 %
- Frais généraux: 13.00 %
- Bénéfice: 6.00 %
- TVA: 20.00 %

## V Voiries

### VP Revêtement de sols extérieurs

#### VPP Préparation du terrain

**VPP060** m² Sous-base en béton.
Sous-base en béton avec ajout de fibres de 15 cm d'épaisseur, réalisée avec béton non armé confectionné sur le chantier BCN: CPJ-CEM II/A 32,5 - P - B 16 - 15/25 - E: 1 - NA - P 18-305, coulage avec des moyens manuels avec un contenu de fibres sans fonction structurale, fibres de verre résistant aux alcalins (AR) de 2 kg/m³, extension et vibrage manuel, via règle vibrante, avec finition lissée à la règle, pour son utilisation future en tant que support de revêtement; appuyée sur une couche de base existante.
Critère d'évaluation économique: Le prix ne comprend pas la couche de base.
Inclut: Préparation de la surface d'appui du béton. Implantation des joints de construction et de dilatation. Application des niveaux à l'aide de guides en béton ou de règles. Arrosage de la surface de base. Formation de joints de construction et de joints de dilatation. Préparation du béton. Coulage, extension et vibrage du béton. Séchage du béton.
Critère pour le métré: Surface mesurée selon documentation graphique du Projet.
Critère pour le mémoire: On mesurera la surface réellement exécutée selon les spécifications du Projet.

| Code | U | Désignation | Quantité | Prix | Montant |
|---|---|---|---|---|---|
| mt08fic020b | kg | Fibres de verre résistant aux alcalins (AR), avec un contenu minimum de zirconium de 17,1%, de 13 mm de longueur et 13,5 microns de diamètre, avec 100 filaments par brin liés entre eux par un adhésif, limite élastique 74000 N/mm², résistance à la traction 1620 MPa, pour prévenir les fissures par retrait dans les éléments en béton, selon NF EN 15422. (matériau) | 0.300 | 53766.10 | 16129.83 |
| mt08aaa010a | m³ | Eau. (matériau) | 0.028 | 9238.23 | 258.67 |
| mt01arg000a | m³ | Sable criblé. (matériau) | 0.068 | 136478.99 | 9280.57 |
| mt01arg001ar | m³ | Gros granulats homogénéisés, de taille maximale 15/25 mm. (matériau) | 0.127 | 145747.46 | 18509.93 |
| mt08cem000a | kg | Ciment gris en sacs. (matériau) | 54.731 | 671.23 | 36737.09 |
| mq06vib020 | h | Règle vibrante de 3 m. (matériel) | 0.095 | 20237.83 | 1922.59 |
| mq06hor010 | h | Bétonnière électrique avec une capacité de gâchage de 160 l. (matériel) | 0.104 | 13348.99 | 1388.29 |
| mo041 | h | Compagnon professionnel III/CP2 VRD espaces publics. (main-d'œuvre) | 0.059 | 7025.96 | 414.53 |
| mo087 | h | Ouvrier professionnel II/OP VRD espaces publics. (main-d'œuvre) | 0.059 | 5251.76 | 309.85 |
| % | % | Frais de chantier des unités d'ouvrage | 2 % | 84951.35 | 1699.03 |
|  |  | Coûts directs |  |  | 86650.38 |
