# Caniveau revêtu de béton

- Propriété du fichier: CYPE INGENIEROS, S.A.
- Format: FIEBDC-3/2002
- Zone géographique: Madagascar
- Devise: MGA
- Coûts indirects: 3.00 %
- Frais généraux: 13.00 %
- Bénéfice: 6.00 %
- TVA: 20.00 %

## X Réseaux divers

### XA Évacuation de l'eau

#### XAN Caniveaux

**XAN040** m Caniveau revêtu de béton.
Formation d'un caniveau de section triangulaire de 100 cm de largeur et 33 cm de profondeur, avec une inclination des talus de 1:1 du côté extérieur et 1:3 du côté intérieur, revêtu d'une couche de béton massif BCN: CPJ-CEM II/A 32,5 - P - B 20 - 15/25 - E: 1 - NA - P 18-305 de 15 cm d'épaisseur. Comprend la préparation de la surface d'appui du béton, le sciage des joints de retrait, avec des moyens mécaniques, sur une profondeur de 5 mm et le scellement postérieur avec du mastic de polyuréthane. Ne comprend pas la préparation de la couche de base existante.
Inclut: Préparation et nettoyage de la surface support. Implantation des joints. Mise en place du coffrage. Coulage et compactage du béton. Séchage du béton. Réalisation de joints de retrait par coupe avec une scie à disque. Scellement des joints avec du mastic de polyuréthane.
Critère pour le métré: Longueur mesurée en projection horizontale, selon documentation graphique du Projet.
Critère pour le mémoire: On mesurera, en projection horizontale, la longueur réellement exécutée selon les spécifications du Projet.

| Code | U | Désignation | Quantité | Prix | Montant |
|---|---|---|---|---|---|
| mt10hmf040qaeg | m³ | Béton non armé prêt à l'emploi BCN: CPJ-CEM II/A 32,5 - P - B 20 - 15/25 - E: 1 - NA - P 18-305. (matériau) | 0.180 | 564674.81 | 101641.47 |
| mt08ema050b | m³ | Bois pour coffrage, de 26 mm d'épaisseur. (matériau) | 0.001 | 2371131.50 | 2371.13 |
| mt08var050 | kg | Fil de fer galvanisé pour attacher, de 1,30 mm de diamètre. (matériau) | 0.025 | 9238.23 | 230.96 |
| mt08var060 | kg | Pointes d'acier de 20x100 mm. (matériau) | 0.010 | 53889.31 | 538.89 |
| mt15bas030b | U | Cartouche de mastic élastomère monocomposant à base de polyuréthane, de couleur grise, de 600 ml, type F-25 HM selon NF EN ISO 11600, à haute adhérence et à durcissement rapide, avec des propriétés élastiques élevées, résistance aux intempéries, au vieillissement et aux rayons UV, apte pour être en contact avec eau potable, dureté Shore A approchée de 35 et allongement en rupture > 600%, selon NF EN ISO 11600. (matériau) | 0.360 | 46801.47 | 16848.53 |
| mq02rod010d | h | Plaque vibrante à guidage manuel, de 300 kg, largeur de travail 70 cm, réversible. (matériel) | 0.440 | 27691.60 | 12184.30 |
| mq06cor020 | h | Équipement pour découpage de joints dans les dallages en béton. (matériel) | 0.006 | 41169.28 | 247.02 |
| au00auh020 |  | Rigole pour le coulage du béton. | 1.000 | 0.00 | 0.00 |
| au00auh040 |  | Vibreur de béton, électrique. | 1.000 | 0.00 | 0.00 |
| mo041 | h | Compagnon professionnel III/CP2 VRD espaces publics. (main-d'œuvre) | 0.542 | 7025.96 | 3808.07 |
| mo087 | h | Ouvrier professionnel II/OP VRD espaces publics. (main-d'œuvre) | 0.542 | 5251.76 | 2846.45 |
| % | % | Frais de chantier des unités d'ouvrage | 2 % | 140716.82 | 2814.34 |
|  |  | Coûts directs |  |  | 143531.16 |
