# Tableau basse tension

- Propriété du fichier: CYPE INGENIEROS, S.A.
- Format: FIEBDC-3/2002
- Zone géographique: Madagascar
- Devise: MGA
- Coûts indirects: 3.00 %
- Frais généraux: 13.00 %
- Bénéfice: 6.00 %
- TVA: 20.00 %

## X Réseaux divers

### XE Électricité

#### XEP Postes de transformation

**XEP040** U Tableau basse tension.
Tableau basse tension avec sectionnement en tête avec des platines glissantes, à 8 sorties avec une base porte-fusible verticale tripolaire déconnectable en charge. Comprend les accessoires nécessaires à une installation correcte.
Inclut: Montage, connexion et contrôle de son bon fonctionnement.
Critère pour le métré: Nombre d'unités prévues, selon documentation graphique du Projet.
Critère pour le mémoire: On mesurera le nombre d'unités réellement exécutées selon les spécifications du Projet.

| Code | U | Désignation | Quantité | Prix | Montant |
|---|---|---|---|---|---|
| mt35abt010 | U | Tableau basse tension avec sectionnement en tête avec des platines glissantes, de 440 V de tension assignée, 1600 A de courant nominal, 580x300x1810 mm, à 4 sorties avec une base porte-fusible verticale tripolaire déconnectable en charge jusqu'à 1260 A de courant nominal. (matériau) | 1.000 | 9708469.21 | 9708469.21 |
| mt35abt015 | U | Module d'augmentation de tableau basse tension, de 440 V de tension assignée, 1600 A de courant nominal, 580x300x1190 mm, à 4 sorties avec une base porte-fusible verticale tripolaire déconnectable en charge jusqu'à 1260 A de courant nominal. (matériau) | 1.000 | 4238289.50 | 4238289.50 |
| mo003 | h | Compagnon professionnel III/CP2 électricien. (main-d'œuvre) | 5.415 | 7220.62 | 39099.66 |
| mo102 | h | Ouvrier professionnel II/OP électricien. (main-d'œuvre) | 5.415 | 5242.18 | 28386.40 |
| % | % | Frais de chantier des unités d'ouvrage | 2 % | 14014244.77 | 280284.90 |
|  |  | Coûts directs |  |  | 14294529.67 |
