# Scarification du terrain

- Propriété du fichier: CYPE Ingenieros S.A.
- Format: FIEBDC-3/2016
- Logiciel: Générateur de prix de la construction. CYPE Ingenieros, S.A.
- Date: 27/01/2025
- Zone géographique: Madagascar
- Devise: MGA
- Coûts indirects: 3 %
- Frais généraux: 13 %
- Bénéfice: 6 %
- TVA: 20 %

## L Espaces verts

### LT Préparation du terrain

#### LTS Travail du sol

**LTS030** m² Scarification du terrain.
Scarification profond du terrain moyen, avec des moyens mécaniques, via tracteur agricole équipé de scarificateur, atteignant une profondeur allant de 10 à 15 cm.
Inclut: Scarification du terrain. Signalisation et protection du terrain.
Critère pour le métré: Surface mesurée en projection horizontale, selon documentation graphique du Projet.
Critère pour le mémoire: On mesurera, en projection horizontale, la surface réellement exécutée selon les spécifications du Projet.

| Code | U | Désignation | Quantité | Prix | Montant |
|---|---|---|---|---|---|
| mq09tra100 | h | Tracteur agricole, de 33 kW, équipé de scarificateur, de 1,8 m de largeur de travail. (matériel) | 0.017 | 150375.91 | 2556.390 |
| mo040 | h | Compagnon professionnel III/CP2 jardinier. (main-d'œuvre) | 0.003 | 7025.96 | 21.078 |
| % | % | Frais de chantier des unités d'ouvrage | 2 % | 2577.468 | 51.549 |
|  |  | Coûts directs |  |  | 2629.017 |
