# Filet tridimensionnel

- Propriété du fichier: CYPE Ingenieros S.A.
- Format: FIEBDC-3/2016
- Logiciel: Générateur de prix de la construction. CYPE Ingenieros, S.A.
- Date: 27/01/2025
- Zone géographique: Madagascar
- Devise: MGA
- Coûts indirects: 3 %
- Frais généraux: 13 %
- Bénéfice: 6 %
- TVA: 20 %

## M Mobilier urbain

### MA Aires de jeux pour enfants

#### MAJ Jeux pour enfants

**MAJ060** U Filet tridimensionnel.
Filet tridimensionnel de forme pyramidale constitué de poteau en acier galvanisé à chaud de 3,00 m de hauteur et filet en polyamide, pour enfant de 5 à 12 ans, avec zone d sécurité de 45,00 m² et 1,50 m de hauteur libre de chute. Mise en place: avec des chevilles chimiques, sur une base de béton.
Inclut: Implantation. Excavation. Bétonnage de la base d'appui. Fixation du jeu pour enfants.
Critère pour le métré: Nombre d'unités prévues, selon documentation graphique du Projet.
Critère pour le mémoire: On mesurera le nombre d'unités réellement exécutées selon les spécifications du Projet.

| Code | U | Désignation | Quantité | Prix | Montant |
|---|---|---|---|---|---|
| mt10hmf040qaeg | m³ | Béton non armé prêt à l'emploi BCN: CPJ-CEM II/A 32,5 - P - B 20 - 15/25 - E: 1 - NA - P 18-305. (matériau) | 3.5 | 564674.81 | 1976361.835 |
| mt50spl105b | U | Fixation composée d'une cheville chimique, d'une rondelle et d'une vis en acier. (matériau) | 4 | 41813.94 | 167255.760 |
| mt52jig060a | U | Filet tridimensionnel de forme pyramidale constitué de poteau en acier galvanisé à chaud de 3,00 m de hauteur, avec tête en aluminium, couvre-poteaux en caoutchouc et filet en polyamide avec âme intérieure en acier, pour enfant de 5 à 12 ans, avec zone d sécurité de 45,00 m² et 1,50 m de hauteur libre de chute, avec éléments de fixation. Selon NF EN 1176-1 et NF EN 1176-11. (matériau) | 1 | 40637136.789999999 | 40637136.790 |
| mo041 | h | Compagnon professionnel III/CP2 VRD espaces publics. (main-d'œuvre) | 17.599 | 7025.96 | 123649.870 |
| mo087 | h | Ouvrier professionnel II/OP VRD espaces publics. (main-d'œuvre) | 17.599 | 5251.76 | 92425.724 |
| % | % | Frais de chantier des unités d'ouvrage | 2 % | 42996829.979 | 859936.600 |
|  |  | Coûts directs |  |  | 43856766.579 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt52jig060a** U Filet tridimensionnel de forme pyramidale constitué de poteau en acier galvanisé à chaud de 3,00 m de hauteur
Données techniques: Coût énergétique 6117.947 MJ; Émission de CO2 456.476 kg
Déchets:
- emballage: re150101 Emballages en papier et en carton. (composant de déchet); quantité 4.302 kg; Code CED 15 01 01; Masse de l'élément 1 kg; Volume 0.001333 m3
