# Manège

- Propriété du fichier: CYPE Ingenieros S.A.
- Format: FIEBDC-3/2016
- Logiciel: Générateur de prix de la construction. CYPE Ingenieros, S.A.
- Date: 27/01/2025
- Zone géographique: Madagascar
- Devise: MGA
- Coûts indirects: 3 %
- Frais généraux: 13 %
- Bénéfice: 6 %
- TVA: 20 %

## M Mobilier urbain

### MA Aires de jeux pour enfants

#### MAJ Jeux pour enfants

**MAJ070** U Manège.
Manège en acier galvanisé à chaud constitué d'un mât et d'une plateforme tournante de 2,00 m de diamètre, pour enfant de 1 à 4 ans, avec zone d sécurité de 30,00 m² et 0,55 m de hauteur libre de chute. Mise en place: avec des chevilles chimiques, sur une base de béton.
Inclut: Implantation. Excavation. Bétonnage de la base d'appui. Fixation du jeu pour enfants.
Critère pour le métré: Nombre d'unités prévues, selon documentation graphique du Projet.
Critère pour le mémoire: On mesurera le nombre d'unités réellement exécutées selon les spécifications du Projet.

| Code | U | Désignation | Quantité | Prix | Montant |
|---|---|---|---|---|---|
| mt10hmf040qaeg | m³ | Béton non armé prêt à l'emploi BCN: CPJ-CEM II/A 32,5 - P - B 20 - 15/25 - E: 1 - NA - P 18-305. (matériau) | 1 | 564674.81 | 564674.810 |
| mt50spl105b | U | Fixation composée d'une cheville chimique, d'une rondelle et d'une vis en acier. (matériau) | 6 | 41813.94 | 250883.640 |
| mt52jig070a | U | Manège en acier galvanisé à chaud constitué d'un mât et d'une plateforme tournante, de 2,00 m de diamètre, avec boîte de roulements intégrée à l'intérieur de la structure et sièges en polyéthylène, pour enfant de 1 à 4 ans, avec zone d sécurité de 30,00 m² et 0,55 m de hauteur libre de chute, avec éléments de fixation. Selon NF EN 1176-1 et NF EN 1176-5. (matériau) | 1 | 10163095.279999999 | 10163095.280 |
| mo041 | h | Compagnon professionnel III/CP2 VRD espaces publics. (main-d'œuvre) | 4.738 | 7025.96 | 33288.998 |
| mo087 | h | Ouvrier professionnel II/OP VRD espaces publics. (main-d'œuvre) | 4.738 | 5251.76 | 24882.839 |
| % | % | Frais de chantier des unités d'ouvrage | 2 % | 11036825.567 | 220736.511 |
|  |  | Coûts directs |  |  | 11257562.078 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt52jig070a** U Manège en acier galvanisé à chaud constitué d'un mât et d'une plateforme tournante
Données techniques: Coût énergétique 10389.217 MJ; Émission de CO2 639.387 kg
Déchets:
- emballage: re150101 Emballages en papier et en carton. (composant de déchet); quantité 3.761 kg; Code CED 15 01 01; Masse de l'élément 1 kg; Volume 0.001333 m3
