# Jardinière en béton préfabriqué

- Propriété du fichier: CYPE Ingenieros S.A.
- Format: FIEBDC-3/2016
- Logiciel: Générateur de prix de la construction. CYPE Ingenieros, S.A.
- Date: 27/01/2025
- Zone géographique: Madagascar
- Devise: MGA
- Coûts indirects: 3 %
- Frais généraux: 13 %
- Bénéfice: 6 %
- TVA: 20 %

## M Mobilier urbain

### MF Fleurissement

#### MFB Jardinières

**MFB050** U Jardinière en béton préfabriqué.
Jardinière carrée en béton préfabriqué, de 116x116x90 cm.
Inclut: Mise en place de la jardinière. Suppression et nettoyage du matériau excédant.
Critère pour le métré: Nombre d'unités prévues, selon documentation graphique du Projet.
Critère pour le mémoire: On mesurera le nombre d'unités réellement exécutées selon les spécifications du Projet.

| Code | U | Désignation | Quantité | Prix | Montant |
|---|---|---|---|---|---|
| mt52mug240a | U | Jardinière carrée en béton préfabriqué, de 116x116x90 cm. (matériau) | 1 | 8246068.6 | 8246068.600 |
| mq04cag010a | h | Camion grue jusqu'à 6 t de charge maximale. (matériel) | 1.1 | 214296.44 | 235726.084 |
| mo041 | h | Compagnon professionnel III/CP2 VRD espaces publics. (main-d'œuvre) | 1.354 | 7025.96 | 9513.150 |
| mo087 | h | Ouvrier professionnel II/OP VRD espaces publics. (main-d'œuvre) | 2.166 | 5251.76 | 11375.312 |
| % | % | Frais de chantier des unités d'ouvrage | 2 % | 8502683.146 | 170053.663 |
|  |  | Coûts directs |  |  | 8672736.809 |

## Ressources

**mt52mug240a** U Jardinière carrée en béton préfabriqué, de 116x116x90 cm
Données techniques: Coût énergétique 808.657 MJ; Émission de CO2 107.366 kg
Déchets:
- emballage: re150101 Emballages en papier et en carton. (composant de déchet); quantité 1.512 kg; Code CED 15 01 01; Masse de l'élément 1 kg; Volume 0.001333 m3
