# Banc à lombaires

- Propriété du fichier: CYPE Ingenieros S.A.
- Format: FIEBDC-3/2016
- Logiciel: Générateur de prix de la construction. CYPE Ingenieros, S.A.
- Date: 27/01/2025
- Zone géographique: Madagascar
- Devise: MGA
- Coûts indirects: 3 %
- Frais généraux: 13 %
- Bénéfice: 6 %
- TVA: 20 %

## M Mobilier urbain

### MQ Équipements sportifs

#### MQA Parcours de santé

**MQA070** U Banc à lombaires.
Banc à lombaires, constitué d'une planche de 1,75x0,75 m appuyée sur quatre postes carrés de 0,15 m de côté, deux de 0,80 m et deux de 0,3 m de hauteur visible, en bois de pin sylvestre, traité en autoclave, avec classe d'emploi 4 selon NF EN 335, terminée avec un vernis protecteur, avec deux traverses en acier de 1,00 m, avec visserie en acier galvanisé, cachée et protégée avec des caches-vis de sécurité, pour utilisateurs de plus de 15 ans, avec zone d sécurité de 30,00 m² et 0,50 m de hauteur libre de chute, fixé à une base de béton BCN: CPJ-CEM II/A 32,5 - P - B 20 - 15/25 - E: 1 - NA - P 18-305. Comprend l'implantation, excavation manuelle du terrain et la fixation de l'équipement sportif. Totalement monté et testé.
Inclut: Implantation. Excavation avec des moyens manuels. Bétonnage de la base d'appui. Montage et fixation de l'équipement sportif.
Critère pour le métré: Nombre d'unités prévues, selon documentation graphique du Projet.
Critère pour le mémoire: On mesurera le nombre d'unités réellement exécutées selon les spécifications du Projet.

| Code | U | Désignation | Quantité | Prix | Montant |
|---|---|---|---|---|---|
| mt10hmf040qaeg | m³ | Béton non armé prêt à l'emploi BCN: CPJ-CEM II/A 32,5 - P - B 20 - 15/25 - E: 1 - NA - P 18-305. (matériau) | 0.3 | 564674.81 | 169402.443 |
| mt52dep070a | U | Banc à lombaires, constitué d'une planche de 1,75x0,75 m appuyée sur quatre postes carrés de 0,15 m de côté, deux de 0,80 m et deux de 0,3 m de hauteur visible, en bois de pin sylvestre, traité en autoclave, avec classe d'emploi 4 selon NF EN 335, terminée avec un vernis protecteur, avec deux traverses en acier de 1,00 m, avec visserie en acier galvanisé, cachée et protégée avec des caches-vis de sécurité, pour utilisateurs de plus de 15 ans, avec zone d sécurité de 30,00 m² et 0,50 m de hauteur libre de chute, y compris éléments de fixation. Selon NF EN 1176-1. (matériau) | 1 | 7083369.46 | 7083369.460 |
| mo041 | h | Compagnon professionnel III/CP2 VRD espaces publics. (main-d'œuvre) | 1.895 | 7025.96 | 13314.194 |
| mo087 | h | Ouvrier professionnel II/OP VRD espaces publics. (main-d'œuvre) | 2.708 | 5251.76 | 14221.766 |
| % | % | Frais de chantier des unités d'ouvrage | 2 % | 7280307.863 | 145606.157 |
|  |  | Coûts directs |  |  | 7425914.020 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt52dep070a** U Banc à lombaires
Données techniques: Coût énergétique 11615.814 MJ; Émission de CO2 -127.356 kg
Déchets:
- emballage: re150101 Emballages en papier et en carton. (composant de déchet); quantité 3.653 kg; Code CED 15 01 01; Masse de l'élément 1 kg; Volume 0.001333 m3
