# Rampe de sauts

- Propriété du fichier: CYPE Ingenieros S.A.
- Format: FIEBDC-3/2016
- Logiciel: Générateur de prix de la construction. CYPE Ingenieros, S.A.
- Date: 27/01/2025
- Zone géographique: Madagascar
- Devise: MGA
- Coûts indirects: 3 %
- Frais généraux: 13 %
- Bénéfice: 6 %
- TVA: 20 %

## M Mobilier urbain

### MQ Équipements sportifs

#### MQB Circuit vélo

**MQB020** U Rampe de sauts.
Rampe de sauts pour vélos, en bois de pin sylvestre, traité en autoclave, avec classe d'emploi 4 selon NF EN 335, terminée avec un vernis protecteur, de 1,50x1,50x0,50 m, avec visserie en acier galvanisé, cachée et protégée avec des caches-vis de sécurité, avec zone d sécurité de 20,25 m², fixée à une base de béton BCN: CPJ-CEM II/A 32,5 - P - B 20 - 15/25 - E: 1 - NA - P 18-305. Comprend l'implantation, excavation manuelle du terrain et la fixation de l'équipement pour vélos. Totalement montée et testée par l'entreprise installatrice.
Inclut: Implantation. Excavation avec des moyens manuels. Bétonnage de la base d'appui. Fixation de l'équipement pour vélos.
Critère pour le métré: Nombre d'unités prévues, selon documentation graphique du Projet.
Critère pour le mémoire: On mesurera le nombre d'unités réellement exécutées selon les spécifications du Projet.

| Code | U | Désignation | Quantité | Prix | Montant |
|---|---|---|---|---|---|
| mt10hmf040qaeg | m³ | Béton non armé prêt à l'emploi BCN: CPJ-CEM II/A 32,5 - P - B 20 - 15/25 - E: 1 - NA - P 18-305. (matériau) | 0.6 | 564674.81 | 338804.886 |
| mt52bic020a | U | Rampe de sauts pour vélos, en bois de pin sylvestre, traité en autoclave, avec classe d'emploi 4 selon NF EN 335, terminée avec un vernis protecteur, de 1,50x1,50x0,50 m, avec visserie en acier galvanisé, cachée et protégée avec des caches-vis de sécurité, avec zone d sécurité de 20,25 m², y compris éléments de fixation. (matériau) | 1 | 9495821.439999999 | 9495821.440 |
| mo041 | h | Compagnon professionnel III/CP2 VRD espaces publics. (main-d'œuvre) | 5.415 | 7025.96 | 38045.573 |
| mo087 | h | Ouvrier professionnel II/OP VRD espaces publics. (main-d'œuvre) | 8.123 | 5251.76 | 42660.046 |
| % | % | Frais de chantier des unités d'ouvrage | 2 % | 9915331.945 | 198306.639 |
|  |  | Coûts directs |  |  | 10113638.584 |

Déchets:
- pose: mt10hmf040qaeg Béton non armé prêt à l'emploi BCN: CPJ-CEM II/A 32,5 - P - B 20 - 15/25 - E: 1 - NA - P 18-305; facteur de déchet 0.00140846

## Ressources

**mt10hmf040qaeg** m³ Béton non armé prêt à l'emploi BCN: CPJ-CEM II/A 32,5 - P - B 20 - 15/25 - E: 1 - NA - P 18-305
Données techniques: Coût énergétique 1840.000 MJ; Émission de CO2 230.000 kg; Code CED 17 01 01; Masse de l'élément 2300 kg; Volume 1.533333 m3

**mt52bic020a** U Rampe de sauts pour vélos
Données techniques: Coût énergétique 18747.938 MJ; Émission de CO2 -253.503 kg
Déchets:
- emballage: re150101 Emballages en papier et en carton. (composant de déchet); quantité 3.737 kg; Code CED 15 01 01; Masse de l'élément 1 kg; Volume 0.001333 m3
