# Parasol en toile

- Propriété du fichier: CYPE Ingenieros S.A.
- Format: FIEBDC-3/2016
- Logiciel: Générateur de prix de la construction. CYPE Ingenieros, S.A.
- Date: 27/01/2025
- Zone géographique: Madagascar
- Devise: MGA
- Coûts indirects: 3 %
- Frais généraux: 13 %
- Bénéfice: 6 %
- TVA: 20 %

## M Mobilier urbain

### MR Mobilier de repos et d'agrément

#### MRP Parasols

**MRP010** U Parasol en toile.
Parasol avec toit en toile de tissu acrylique de 200 g/m², de 220 cm de diamètre et mât en bois de pin sylvestre, traité en autoclave, avec classe d'emploi 4 selon NF EN 335, de 250 cm de longueur et 5 cm de diamètre avec base mobile démontable, zinguée et laquée, de 80x80 cm, immobilisée avec quatre pierres de 8 kg chacune.
Inclut: Montage.
Critère pour le métré: Nombre d'unités prévues, selon documentation graphique du Projet.
Critère pour le mémoire: On mesurera le nombre d'unités réellement exécutées selon les spécifications du Projet.

| Code | U | Désignation | Quantité | Prix | Montant |
|---|---|---|---|---|---|
| mt52par010a | U | Parasol avec toit en toile de tissu acrylique de 200 g/m², de 220 cm de diamètre et mât en bois de pin sylvestre, traité en autoclave, avec classe d'emploi 4 selon NF EN 335, de 250 cm de longueur et 5 cm de diamètre. (matériau) | 1 | 923917.81 | 923917.810 |
| mt52par020 | U | Base mobile démontable, zinguée et laquée, de 80x80 cm, immobilisée avec quatre pierres de 8 kg chacune. (matériau) | 1 | 564616.37 | 564616.370 |
| mo087 | h | Ouvrier professionnel II/OP VRD espaces publics. (main-d'œuvre) | 0.135 | 5251.76 | 708.988 |
| % | % | Frais de chantier des unités d'ouvrage | 2 % | 1489243.168 | 29784.863 |
|  |  | Coûts directs |  |  | 1519028.031 |
