# Entourage d'arbre d'infiltration

- Propriété du fichier: CYPE Ingenieros S.A.
- Format: FIEBDC-3/2016
- Logiciel: Générateur de prix de la construction. CYPE Ingenieros, S.A.
- Date: 27/01/2025
- Zone géographique: Madagascar
- Devise: MGA
- Coûts indirects: 3 %
- Frais généraux: 13 %
- Bénéfice: 6 %
- TVA: 20 %

## V Voiries

### VP Revêtement de sols extérieurs

#### VPD Drainants

**VPD030** m² Entourage d'arbre d'infiltration.
Entourage d'arbre d'infiltration constitué de géotextile en polypropylène, (120 g/m²), grille alvéolaire en polyéthylène haute densité stable aux rayons UV, de 73x73x7 cm, couleur verte et remplissage des cellules avec grave filtrante sans classification, pour trafic piéton, avec une résistance à la flexotraction de 3 N/mm², une résistance à compression de 6 N/mm² et une capacité drainante >=150 l/(m²·min), résistance au glissement supérieur à 45.
Critère d'évaluation économique: Le prix ne comprend ni la base support ni le revêtement drainant.
Inclut: Implantation. Mise en place du géotextile. Disposition des grilles alvéolaires. Extension du matériau de drainage en une couche de grosseur uniforme.
Critère pour le métré: Surface mesurée selon documentation graphique du Projet.
Critère pour le mémoire: On mesurera la surface réellement exécutée selon les spécifications du Projet.

| Code | U | Désignation | Quantité | Prix | Montant |
|---|---|---|---|---|---|
| mt01ard030b | t | Grave filtrante sans classification. (matériau) | 0.147 | 102657.47 | 15090.648 |
| mt18rad020a | m² | Grille alvéolaire en polyéthylène haute densité stable aux rayons UV, de 73x73x7 cm, couleur verte, pour réalisation de surfaces accessible avec pelouse ou graviers. (matériau) | 1 | 87992.2 | 87992.200 |
| mt14gso030aaae | m² | Géotextile non tissé synthétique, thermosoudé, en polypropylène, avec une résistance à la traction longitudinale de 8 kN/m, une résistance à la traction transversale de 10,1 kN/m, une ouverture de cône à l'essai de perforation dynamique selon NF EN ISO 13433 inférieure à 40 mm, résistance CBR au poinçonnement 0,3 kN et une masse surfacique de 120 g/m², selon NF EN 13252. (matériau) | 1 | 7610.52 | 7610.520 |
| mo041 | h | Compagnon professionnel III/CP2 VRD espaces publics. (main-d'œuvre) | 0.338 | 7025.96 | 2374.774 |
| mo087 | h | Ouvrier professionnel II/OP VRD espaces publics. (main-d'œuvre) | 0.338 | 5251.76 | 1775.095 |
| % | % | Frais de chantier des unités d'ouvrage | 2 % | 114843.237 | 2296.865 |
|  |  | Coûts directs |  |  | 117140.102 |

Déchets:
- pose: mt01ard030b Grave filtrante sans classification; facteur de déchet 0.00474561
- pose: mt14gso030aaae; facteur de déchet 0.07

## Ressources

**mt01ard030b** t Grave filtrante sans classification
Données techniques: Coût énergétique 75.000 MJ; Émission de CO2 4.000 kg; Code CED 01 04 08; Masse de l'élément 1000 kg; Volume 0.666667 m3

**mt14gso030aaae** m² Géotextile non tissé synthétique
Données techniques: Coût énergétique 16.404 MJ; Émission de CO2 0.564 kg; Code CED 17 06 04; Masse de l'élément 0.12 kg; Volume 0.0002 m3
Déchets:
- emballage: re170203 Plastique. (composant de déchet); quantité 0.024 kg; Code CED 17 02 03; Masse de l'élément 1 kg; Volume 0.001667 m3
