# Programmateur

- Propriété du fichier: CYPE Ingenieros S.A.
- Format: FIEBDC-3/2016
- Logiciel: Générateur de prix de la construction. CYPE Ingenieros, S.A.
- Date: 27/01/2025
- Zone géographique: Madagascar
- Devise: MGA
- Coûts indirects: 3 %
- Frais généraux: 13 %
- Bénéfice: 6 %
- TVA: 20 %

## X Réseaux divers

### XD Distribution d'eau

#### XDA Arrosage

**XDA110** U Programmateur.
Programmateur électronique pour arrosage automatique, pour 4 stations, avec 1 programme et 3 démarrages journaliers du programme, alimentation par batterie de 9 V, avec capacité pour mettre plusieurs électrovannes en marche simultanément et mise en place murale en intérieur. Comprend la programmation. Totalement monté et connecté.
Inclut: Installation sur la surface de la paroi. Connexion électrique avec les électrovannes. Connexion électrique avec le transformateur. Programmation.
Critère pour le métré: Nombre d'unités prévues, selon documentation graphique du Projet.
Critère pour le mémoire: On mesurera le nombre d'unités réellement exécutées selon les spécifications du Projet.

| Code | U | Désignation | Quantité | Prix | Montant |
|---|---|---|---|---|---|
| mt48pro010a | U | Programmateur électronique pour arrosage automatique, pour 4 stations, avec 1 programme et 3 démarrages journaliers du programme, alimentation par batterie de 9 V, avec capacité pour mettre plusieurs électrovannes en marche simultanément et mise en place murale en intérieur. (matériau) | 1 | 608542.69 | 608542.690 |
| mo003 | h | Compagnon professionnel III/CP2 électricien. (main-d'œuvre) | 1.16 | 7220.62 | 8375.919 |
| mo102 | h | Ouvrier professionnel II/OP électricien. (main-d'œuvre) | 1.16 | 5242.18 | 6080.929 |
| % | % | Frais de chantier des unités d'ouvrage | 2 % | 622999.538 | 12459.991 |
|  |  | Coûts directs |  |  | 635459.529 |
