# Isolation thermique intermédiaire dans les cloisons en maçonnerie

- Propriété du fichier: CYPE INGENIEROS, S.A.
- Format: FIEBDC-3/2002
- Zone géographique: Madagascar
- Devise: MGA
- Coûts indirects: 3.00 %
- Frais généraux: 13.00 %
- Bénéfice: 6.00 %
- TVA: 20.00 %

## F Aménagements et finitions

### FI Isolations intérieures

#### FIC Cloisons

**FIC020** m² Isolation thermique intermédiaire dans les cloisons en maçonnerie.
Isolation thermique intermédiaire dans les cloisons en maçonnerie, avec panneau semi-rigide en laine minérale, Geowall 37 "ISOVER", selon NF EN 13162, non revêtu, de 40 mm d'épaisseur, résistance thermique 1,081 m²K/W, conductivité thermique 0,037 W/(mK). Mise en place: bord à bord, simplement appuyé. Comprend le ruban autoadhésif pour le scellement des joints.
Inclut: Mise en place de l'isolant. Implantation et découpe de l'isolant. Mise en place de l'isolant. Résolution des points singuliers. Scellement des joints et des liaisons.
Critère pour le métré: Surface mesurée selon documentation graphique du Projet.
Critère pour le mémoire: On mesurera la surface réellement exécutée selon les spécifications du Projet.

| Code | U | Désignation | Quantité | Prix | Montant |
|---|---|---|---|---|---|
| mt16lri010bp | m² | Panneau semi-rigide en laine minérale, Geowall 37 "ISOVER", selon NF EN 13162, non revêtu, de 40 mm d'épaisseur, résistance thermique 1,081 m²K/W, conductivité thermique 0,037 W/(mK), coefficient d'absorption acoustique moyen 0,7 pour une fréquence de 500 Hz et Euroclasse A1 de réaction au feu selon NF EN 13501-1. (matériau) | 1.050 | 23685.00 | 24869.25 |
| mt16aaa030 | m | Ruban autoadhésif pour le scellement des joints. (matériau) | 0.440 | 2153.20 | 947.41 |
| mo054 | h | Compagnon professionnel III/CP2 poseur d'isolants rigides ou flexibles. (main-d'œuvre) | 0.025 | 7220.62 | 180.52 |
| mo101 | h | Ouvrier professionnel II/OP poseur d'isolants rigides ou flexibles. (main-d'œuvre) | 0.012 | 5251.76 | 63.02 |
| % | % | Frais de chantier des unités d'ouvrage | 2 % | 26060.20 | 521.20 |
|  |  | Coûts directs |  |  | 26581.40 |
