# Faux plafond démontable en plaques de plâtre. Système "KNAUF"

- Propriété du fichier: CYPE INGENIEROS, S.A.
- Format: FIEBDC-3/2002
- Zone géographique: Madagascar
- Devise: MGA
- Coûts indirects: 3.00 %
- Frais généraux: 13.00 %
- Bénéfice: 6.00 %
- TVA: 20.00 %

## F Aménagements et finitions

### FL Revêtements de plafonds

#### FLE Plafonds suspendus démontables, en plaques de plâtre

**FLE050** m² Faux plafond démontable en plaques de plâtre. Système "KNAUF".
Faux plafond suspendu démontable, décoratif, situé à une hauteur inférieure à 4 m. Système D143.es "KNAUF", constitué d'OSSATURE: ossature apparente, en acier galvanisé, EASY T - 15/38, avec semelle de 15 mm de largeur, comprenant profilés primaires et secondaires, suspendus du plancher ou de l'élément porteur avec pièces à accroche rapide Twist "KNAUF", et tiges; PLAQUES: plaques de plâtre, finition sans revêtement, type A "KNAUF", de 1200x600x9,5 mm, à surface lisse, pour faux plafonds démontables BC. Comprend les cornières EASY L HP Anticorrosión - 20/20/3050 mm "KNAUF", les fixations pour l'ancrage des profilés, et les accessoires de montage.
Inclut: Implantation des axes de l'ossature modulaire. Nivellement et fixation des profilés périmétriques. Implantation des profilés primaires de l'ossature. Signalisation des points d'ancrage au plancher ou à l'élément support. Nivellement et suspension des profilés primaires et secondaires de l'ossature. Découpe des plaques. Mise en place des plaques. Résolution des rencontres et des points singuliers.
Critère pour le métré: Surface mesurée entre les parements, selon documentation graphique du Projet, sans déduire les trémies pour les installations.
Critère pour le mémoire: On mesurera la surface réellement exécutée selon les spécifications du Projet, sans décompter les trémies pour les installations.

| Code | U | Désignation | Quantité | Prix | Montant |
|---|---|---|---|---|---|
| mt12pfk050v | m | Cornière EASY L HP Anticorrosión - 20/20/3050 mm "KNAUF", couleur blanche, en acier galvanisé, selon NF EN 13964. (matériau) | 0.400 | 34953.20 | 13981.28 |
| mt12pfk060ra | m | Profilé primaire EASY T - 15/38/3700 mm "KNAUF", couleur blanche, en acier galvanisé, selon NF EN 13964. (matériau) | 0.840 | 13995.60 | 11756.30 |
| mt12pfk060ta | m | Profilé secondaire EASY TG - 15/34/1200 mm "KNAUF", couleur blanche, en acier galvanisé, selon NF EN 13964. (matériau) | 1.670 | 13995.60 | 23372.65 |
| mt12psg220 | U | Fixation composée d'une cheville et d'une vis 5x27. (matériau) | 0.700 | 461.40 | 322.98 |
| mt12pek060d | U | Pièce à accroche rapide Twist "KNAUF", pour faux plafonds suspendus. (matériau) | 0.700 | 9307.40 | 6515.18 |
| mt12pek030 | U | Tige d'accroche "KNAUF" de 100 cm. (matériau) | 0.700 | 2763.20 | 1934.24 |
| mt12ppk040a | m² | Plaque de plâtre, finition sans revêtement, type A "KNAUF", de 1200x600x9,5 mm, à surface lisse, pour faux plafonds démontables BC, selon NF EN 13964. (matériau) | 1.020 | 39187.80 | 39971.56 |
| op00fre010 |  | Fraiseuse. | 1.000 | 0.00 | 0.00 |
| op00ato010 |  | Tournevis. | 1.000 | 0.00 | 0.00 |
| mo015 | h | Compagnon professionnel III/CP2 monteur de faux plafonds en plaques de plâtre. (main-d'œuvre) | 0.283 | 7220.62 | 2043.44 |
| mo082 | h | Ouvrier professionnel II/OP monteur de faux plafonds en plaques de plâtre. (main-d'œuvre) | 0.283 | 5251.76 | 1486.25 |
| % | % | Frais de chantier des unités d'ouvrage | 2 % | 101383.88 | 2027.68 |
|  |  | Coûts directs |  |  | 103411.56 |
