# Unité intérieure d'air conditionné avec distribution par gaine rectangulaire

- Propriété du fichier: CYPE Ingenieros S.A.
- Format: FIEBDC-3/2016
- Logiciel: Générateur de prix de la construction. CYPE Ingenieros, S.A.
- Date: 28/01/2025
- Zone géographique: Madagascar
- Devise: MGA
- Coûts indirects: 3 %
- Frais généraux: 13 %
- Bénéfice: 6 %
- TVA: 20 %

## T Équipements techniques

### TV Climatisation et ventilation

#### TVL Système Mitsubishi Electric à débit de réfrigérant variable

**TVL070** U Unité intérieure d'air conditionné avec distribution par gaine rectangulaire.
Unité intérieure d'air conditionné avec distribution par conduit rectangulaire, système air-air multisplit, avec débit variable de réfrigérant, pour gaz R-410A, gamme City Multi, modèle PEFY-M20VMA-A1 "MITSUBISHI ELECTRIC", puissance frigorifique nominale 2,2 kW (température de bulbe sec de l'air intérieur 27°C, température de bulbe humide de l'air intérieur 19°C) puissance calorifique nominale 2,5 kW (température de bulbe sec de l'air intérieur 20°C), consommation électrique nominale en refroidissement 0,032 kW, consommation électrique nominale en chauffage 0,03 kW, de 250x700x732 mm, poids 21 kg, compatible avec un système de zonage intelligent, avec ventilateur à trois vitesses, pression sonore à faible vitesse 21 dBA, débit d'air à vitesse élevée 8,5 m³/min, pression statique disponible nominale 50 Pa, aspiration d'air arrière ou inférieur et pompe de drainage. Régulation: contrôle à distance par câble, connectable au bus M-Net, modèle PAR-U02MEDA-J. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mee201a | U | Unité intérieure d'air conditionné avec distribution par conduit rectangulaire, système air-air multisplit, avec débit variable de réfrigérant, pour gaz R-410A, gamme City Multi, modèle PEFY-M20VMA-A1 "MITSUBISHI ELECTRIC", puissance frigorifique nominale 2,2 kW (température de bulbe sec de l'air intérieur 27°C, température de bulbe humide de l'air intérieur 19°C) puissance calorifique nominale 2,5 kW (température de bulbe sec de l'air intérieur 20°C), consommation électrique nominale en refroidissement 0,032 kW, consommation électrique nominale en chauffage 0,03 kW, de 250x700x732 mm, poids 21 kg, compatible avec un système de zonage intelligent, avec ventilateur à trois vitesses, pression sonore à faible vitesse 21 dBA, débit d'air à vitesse élevée 8,5 m³/min, pression statique disponible nominale 50 Pa, aspiration d'air arrière ou inférieur et pompe de drainage. (matériau) | 1 | 11978825.6 | 11978825.600 |
| mt42www090 | U | Kit de support pour la suspension du plafond, constitué de quatre tiges filetées en acier galvanisé, avec leurs chevilles, écrous et rondelles correspondants. (matériau) | 1 | 157899.4 | 157899.400 |
| mt42mee810a | U | Contrôle à distance par câble, connectable au bus M-Net, modèle PAR-U02MEDA-J "MITSUBISHI ELECTRIC", 140x25x120 mm, avec écran tactile LCD rétro-illuminé avec matrice de points, indicateur de l'état de fonctionnement avec LED multicolore configurable (10 couleurs disponibles), sonde de température ambiante, fonction de double température de consigne, fonction marche/arrêt, et 8 actions programmables pour chaque jour de la semaine. (matériau) | 1 | 2490504.8 | 2490504.800 |
| mt35aia090aa | m | Tube rigide en PVC, branchable, courbable à chaud, de couleur noire, de 16 mm de diamètre nominal, pour climatisation fixe en surface. Résistance à la compression 1250 N, résistance à l'impact 2 joules, température de travail -5°C jusqu'à 60°C, avec degré de protection IP547 selon NF EN 60529, propriétés électriques: isolant, non propagateur de la flamme. Selon NF EN 61386-1 et NF EN 61386-22. Comprend les colliers, les éléments de fixation et les accessoires (courbes, manchons, tés, coudes et courbes flexibles). (matériau) | 3 | 8841.6 | 26524.800 |
| mt42mee760 | m | Câble bus de communications, à 2 fils, de 0,5 mm² de section par fil. (matériau) | 3 | 21531.8 | 64595.400 |
| mo005 | h | Compagnon professionnel III/CP2 installateur de climatisation. (main-d'œuvre) | 1.231 | 7220.62 | 8888.583 |
| mo104 | h | Ouvrier professionnel II/OP installateur de climatisation. (main-d'œuvre) | 1.231 | 5242.18 | 6453.124 |
| % | % | Frais de chantier des unités d'ouvrage | 2 % | 14733691.707 | 294673.834 |
|  |  | Coûts directs |  |  | 15028365.541 |

Déchets:
- pose: mt35aia090aa; facteur de déchet 0.0275
- pose: mt42mee760 Câble bus de communications, à 2 fils, de 0,5 mm² de section par fil; facteur de déchet 0.01394

## Ressources

**mt42mee201a** U Unité intérieure d'air conditionné avec distribution par conduit rectangulaire
Données techniques: Coût énergétique 972.897 MJ; Émission de CO2 66.564 kg
Déchets:
- emballage: re150101 Emballages en papier et en carton. (composant de déchet); quantité 0.18 kg; Code CED 15 01 01; Masse de l'élément 1 kg; Volume 0.001333 m3
- emballage: re170203 Plastique. (composant de déchet); quantité 0.09 kg; Code CED 17 02 03; Masse de l'élément 1 kg; Volume 0.001667 m3

**mt35aia090aa** m Tube rigide en PVC
Données techniques: Coût énergétique 11.626 MJ; Émission de CO2 0.577 kg; Code CED 17 02 03; Masse de l'élément 0.12 kg; Volume 0.0002 m3

**mt42mee760** m Câble bus de communications, à 2 fils, de 0,5 mm² de section par fil
Données techniques: Coût énergétique 1.881 MJ; Émission de CO2 0.096 kg; Code CED 17 04 11; Masse de l'élément 0.05 kg; Volume 0.000033 m3
Déchets:
- emballage: re150101 Emballages en papier et en carton; quantité 0.071 kg
