# Purificateur d'air

- Propriété du fichier: CYPE Ingenieros S.A.
- Format: FIEBDC-3/2016
- Logiciel: Générateur de prix de la construction. CYPE Ingenieros, S.A.
- Date: 28/01/2025
- Zone géographique: Madagascar
- Devise: MGA
- Coûts indirects: 3 %
- Frais généraux: 13 %
- Bénéfice: 6 %
- TVA: 20 %

## T Équipements techniques

### TV Climatisation et ventilation

#### TVQ Purificateurs d'air

**TVQ010** U Purificateur d'air.
Purificateur d'air, modèle MA-E85R "MITSUBISHI ELECTRIC", débit d'air 8,5 m³/min, CADR (Clean Air Delivery Rate) 508 m³/h, niveau sonore minimal/maximal: 22/55 dBA, dimensions 547x425x244 mm, poids 9,9 kg, avec préfiltre avec fonction d'autonettoyage, filtre HEPA PM2.5 à double couche, filtre à charbon actif, filtre avec catalyseur de platine, capteur de saleté, indicateur de saleté, rotation des lames pour diriger le flux d'air. Totalement monté, connecté et mis en fonctionnement par l'entreprise installatrice pour la vérification de son bon fonctionnement.
Inclut: Implantation de l'unité. Mise en place et fixation de l'unité.
Critère pour le métré: Nombre d'unités prévues, selon documentation graphique du Projet.
Critère pour le mémoire: On mesurera le nombre d'unités réellement exécutées selon les spécifications du Projet.

| Code | U | Désignation | Quantité | Prix | Montant |
|---|---|---|---|---|---|
| mt42mee015a | U | Purificateur d'air, modèle MA-E85R "MITSUBISHI ELECTRIC", débit d'air 8,5 m³/min, CADR (Clean Air Delivery Rate) 508 m³/h, niveau sonore minimal/maximal: 22/55 dBA, dimensions 547x425x244 mm, poids 9,9 kg, avec préfiltre avec fonction d'autonettoyage, filtre HEPA PM2.5 à double couche, filtre à charbon actif, filtre avec catalyseur de platine, capteur de saleté, indicateur de saleté, rotation des lames pour diriger le flux d'air. (matériau) | 1 | 4112562.6 | 4112562.600 |
| mo011 | h | Compagnon professionnel III/CP2 monteur. (main-d'œuvre) | 0.399 | 7220.62 | 2881.027 |
| mo080 | h | Ouvrier professionnel II/OP monteur. (main-d'œuvre) | 0.399 | 5251.76 | 2095.452 |
| % | % | Frais de chantier des unités d'ouvrage | 2 % | 4117539.079 | 82350.782 |
|  |  | Coûts directs |  |  | 4199889.861 |

## Ressources

**mt42mee015a** U Purificateur d'air
Données techniques: Coût énergétique 463.312 MJ; Émission de CO2 31.690 kg
Déchets:
- emballage: re150101 Emballages en papier et en carton. (composant de déchet); quantité 0.18 kg; Code CED 15 01 01; Masse de l'élément 1 kg; Volume 0.001333 m3
- emballage: re170203 Plastique. (composant de déchet); quantité 0.09 kg; Code CED 17 02 03; Masse de l'élément 1 kg; Volume 0.001667 m3
