# Micropuits de pompage provisoire

- Propriété du fichier: CYPE INGENIEROS, S.A.
- Format: FIEBDC-3/2002
- Zone géographique: Madagascar
- Devise: MGA
- Coûts indirects: 3.00 %
- Frais généraux: 13.00 %
- Bénéfice: 6.00 %
- TVA: 20.00 %

## A VRD et aménagements extérieurs

### AT Terrassement

#### ATP Systèmes de pompage

**ATP040** m Micropuits de pompage provisoire.
Micropuits de pompage provisoire, allant jusqu'à 5 m de profondeur, réalisé avec un tube en acier de 180 mm de diamètre, pour l'hébergement d'une pompe submersible, à utiliser dans les travaux d'épuisement des eaux du fond de l'excavation.
Critère d'évaluation économique: Le prix ne comprend pas la pompe submersible.
Inclut: Enfoncement du tube pour former le micropuits. Excavation du micropuits par l'intérieur du tube. Entassement du matériau retiré. Remplissage du micropuits.
Critère pour le métré: Longueur mesurée selon documentation graphique du Projet.
Critère pour le mémoire: On mesurera la longueur réellement exécutée selon les spécifications du Projet.

| Code | U | Désignation | Quantité | Prix | Montant |
|---|---|---|---|---|---|
| mt11dap020a | m | Micropuits de pompage provisoire, allant jusqu'à 5 m de profondeur, réalisé avec un tube en acier de 180 mm de diamètre. (matériau) | 1.000 | 1789216.00 | 1789216.00 |
| % | % | Frais de chantier des unités d'ouvrage | 2 % | 1789216.00 | 35784.32 |
|  |  | Coûts directs |  |  | 1825000.32 |
