# Abri métallique de voiture, en parking extérieur

- Propriété du fichier: CYPE INGENIEROS, S.A.
- Format: FIEBDC-3/2002
- Zone géographique: Madagascar
- Devise: MGA
- Coûts indirects: 3.00 %
- Frais généraux: 13.00 %
- Bénéfice: 6.00 %
- TVA: 20.00 %

## A VRD et aménagements extérieurs

### AU Aires de stationnement

#### AUC Abris de voitures

**AUC010** m² Abri métallique de voiture, en parking extérieur.
Abri métallique de voiture, en parking extérieur, composé de: FONDATION: constituée de semelles et longrines en béton armé sur couche de béton de propreté, réalisées avec béton confectionné sur le chantier BCN: CPJ-CEM II/A 32,5 - TP - B 30 - 15/25 - E: 2a - BA - P 18-305, coulage avec des moyens manuels, et acier Fe E 500; STRUCTURE: constituée de poteaux, de poutres et de pannes en acier NF EN 10025 S275JR, de profilés laminés à chaud, via des assemblages soudés, avec impression anticorrosion réalisée en atelier; fixée à la fondation à l'aide de plaques d'ancrages en acier NF EN 10025 S275JR, de profilé plat, avec un trou central biseauté et des tiges soudées en acier haute adhérence Fe E 500; COUVERTURE: de tôle profilée en acier galvanisé prélaqué, de 0,6 mm d'épaisseur, avec nervures entre 40 et 50 mm de hauteur de crête, écartées entre 250 et 270 mm, placée avec un recouvrement de la tôle supérieure de 200 mm et un recouvrement latéral d'un trapèze et fixée mécaniquement à la panne structurale et rive réalisée avec tôle pliée en acier galvanisé, de 0,8 mm d'épaisseur, 30 cm de développement et 3 plis. Comprend les accessoires de fixation des tôles et le mastic de base neutre monocomposante, pour le scellement des joints.
Inclut: Excavation des terres. Réalisation de la couche de béton de propreté. Mise en place de l'armature de la fondation. Préparation du béton. Coulage et compactage du béton. Mise en place et nivellement des plaques d'ancrage. Séchage du béton. Implantation et marquage des axes des poteaux. Réalisation de la structure métallique. Aplomb. Implantation des plaques. Découpe, préparation et mise en place des plaques. Fixation mécanique des plaques. Implantation et mise en place de la finition. Fixation mécanique.
Critère pour le métré: Surface mesurée en grandeur nature, selon documentation graphique du Projet.
Critère pour le mémoire: On mesurera, en grandeur réelle, la surface réellement exécutée selon les spécifications du Projet.

| Code | U | Désignation | Quantité | Prix | Montant |
|---|---|---|---|---|---|
| mt10hmf040qabg | m³ | Béton non armé prêt à l'emploi BCN: CPJ-CEM II/A 32,5 - P - B 16 - 15/25 - E: 1 - NA - P 18-305. (matériau) | 0.010 | 504987.20 | 5049.87 |
| mt08aaa010a | m³ | Eau. (matériau) | 0.018 | 9042.40 | 162.76 |
| mt01arg000a | m³ | Sable criblé. (matériau) | 0.038 | 133586.00 | 5076.27 |
| mt01arg001ar | m³ | Gros granulats homogénéisés, de taille maximale 15/25 mm. (matériau) | 0.072 | 142658.00 | 10271.38 |
| mt08cem000a | kg | Ciment gris en sacs. (matériau) | 46.000 | 657.00 | 30222.00 |
| mt07aco055e | kg | Barres en acier haute adhérence, Fe E 500, de divers diamètres. (matériau) | 4.140 | 6260.00 | 25916.40 |
| mt07aco020a | U | Séparateur homologué pour fondations. (matériau) | 0.800 | 1009.60 | 807.68 |
| mt07ala011k | kg | Platine en acier laminé NF EN 10025 S275JR, pour applications structurales. Travaillée et montée en atelier, à placer avec assemblages soudés sur site. (matériau) | 0.470 | 18081.60 | 8498.35 |
| mt07ala010deb | kg | Acier laminé NF EN 10025 S275JR, en profilés laminés à chaud, pièces simples, pour applications structurales, finition avec impression antioxydante. Travaillé et monté en atelier, à placer avec assemblages soudés sur site. (matériau) | 17.500 | 10339.20 | 180936.00 |
| mt27pfi010 | l | Impression à séchage rapide, formulée avec résines alkydiques modifiées et phosphate de zinc. (matériau) | 0.167 | 34450.80 | 5753.28 |
| mt13ccp010a | m² | Tôle profilée en acier galvanisé prélaqué, de 0,6 mm d'épaisseur, avec nervures entre 40 et 50 mm de hauteur de crête, écartées entre 250 et 270 mm et inertie entre 13 et 21 cm4, selon NF EN 14782. (matériau) | 1.050 | 44138.60 | 46345.53 |
| mt13ccg030g | U | Vis autoformeuse de 6,5x70 mm d'acier inoxydable, avec rondelle. (matériau) | 3.000 | 3158.00 | 9474.00 |
| mt12www030mbj | m | Tôle pliée en acier galvanisé, de 0,8 mm d'épaisseur, 30 cm de développement et 3 plis, pour rive. (matériau) | 0.214 | 31537.60 | 6749.05 |
| mt13ccg030d | U | Vis autoformeuse de 6,5x130 mm d'acier galvanisé, avec rondelle. (matériau) | 1.200 | 2497.60 | 2997.12 |
| mt21vva011 | l | Mastic de base neutre monocomposante, pour le scellement des joints; à appliquer au pistolet. (matériau) | 0.005 | 101414.60 | 507.07 |
| mt13ccg040 | m | Joint d'étanchéité pour tôles profilées en acier. (matériau) | 0.200 | 19091.40 | 3818.28 |
| mq01ret020b | h | Rétro chargeuse sur pneus, de 70 kW. (matériel) | 0.116 | 155202.00 | 18003.43 |
| mq06hor010 | h | Bétonnière électrique avec une capacité de gâchage de 160 l. (matériel) | 0.081 | 13090.80 | 1060.35 |
| mq08sol010 | h | Poste d'oxycoupage, avec acétylène comme combustible et oxygène comme comburant. (matériel) | 0.012 | 31320.80 | 375.85 |
| mq08sol020 | h | Équipement et éléments auxiliaires pour soudure électrique. (matériel) | 0.697 | 12992.20 | 9055.56 |
| op00ciz010 |  | Cisaille. | 1.000 | 0.00 | 0.00 |
| op00roe010 |  | Grignoteuse. | 1.000 | 0.00 | 0.00 |
| op00cor020 |  | Coupeuse manuelle de métal, à disque. | 1.000 | 0.00 | 0.00 |
| au00auh020 |  | Rigole pour le coulage du béton. | 1.000 | 0.00 | 0.00 |
| au00auh040 |  | Vibreur de béton, électrique. | 1.000 | 0.00 | 0.00 |
| mo113 | h | Ouvrier d'exécution I/OE1 construction. (main-d'œuvre) | 0.139 | 5059.97 | 703.34 |
| mo112 | h | Ouvrier d'exécution I/OE2 construction. (main-d'œuvre) | 0.145 | 5143.96 | 745.87 |
| mo045 | h | Compagnon professionnel III/CP2 bétonneur. (main-d'œuvre) | 0.007 | 7311.86 | 51.18 |
| mo092 | h | Ouvrier professionnel II/OP bétonneur. (main-d'œuvre) | 0.040 | 5462.40 | 218.50 |
| mo043 | h | Compagnon professionnel III/CP2 ferrailleur. (main-d'œuvre) | 0.084 | 7311.86 | 614.20 |
| mo090 | h | Ouvrier professionnel II/OP ferrailleur. (main-d'œuvre) | 0.127 | 5462.40 | 693.72 |
| mo047 | h | Compagnon professionnel III/CP2 charpentier métal. (main-d'œuvre) | 0.373 | 7311.86 | 2727.32 |
| mo094 | h | Ouvrier professionnel II/OP charpentier métal. (main-d'œuvre) | 0.373 | 5462.40 | 2037.48 |
| mo051 | h | Compagnon professionnel III/CP2 monteur de parois industrielles. (main-d'œuvre) | 0.409 | 7220.62 | 2953.23 |
| mo098 | h | Ouvrier professionnel II/OP monteur de parois industrielles. (main-d'œuvre) | 0.205 | 5251.76 | 1076.61 |
| % | % | Frais de chantier des unités d'ouvrage | 4 % | 382901.68 | 15316.07 |
|  |  | Coûts directs |  |  | 398217.75 |
