# Asperseur

- Propriété du fichier: CYPE INGENIEROS, S.A.
- Format: FIEBDC-3/2002
- Zone géographique: Madagascar
- Devise: MGA
- Coûts indirects: 3.00 %
- Frais généraux: 13.00 %
- Bénéfice: 6.00 %
- TVA: 20.00 %

## A VRD et aménagements extérieurs

### AV Espaces verts et mobilier urbain

#### AVA Arrosage

**AVA060** U Asperseur.
Asperseur de surface à rotation par impact, en laiton, avec arc ajustable, rayon de 10 à 37 m réglable par vis, connexion de 1/2" de diamètre. Comprend les accessoires de connexion à la tuyauterie d'approvisionnement et de distribution.
Inclut: Installation dans le terrain et connexion hydraulique à la tuyauterie d'approvisionnement et distribution. Nettoyage hydraulique de l'unité. Ajustement du débit d'eau.
Critère pour le métré: Nombre d'unités prévues, selon documentation graphique du Projet.
Critère pour le mémoire: On mesurera le nombre d'unités réellement exécutées selon les spécifications du Projet.

| Code | U | Désignation | Quantité | Prix | Montant |
|---|---|---|---|---|---|
| mt48asp010a | U | Asperseur de surface à rotation par impact, en laiton, avec arc ajustable, rayon de 10 à 37 m réglable par vis, connexion de 1/2" de diamètre, intervalle de pressions recommandé de 1,5 à 4 bar. (matériau) | 1.000 | 72605.40 | 72605.40 |
| mt37tpj023ba | U | Collier de prise en charge en PP avec deux vis, pour tube de 25 mm de diamètre extérieur, avec prise pour connexion filetée de 1/2" de diamètre, PN=16 atm, avec joints élastiques en EPDM, selon NF EN ISO 15874-3. (matériau) | 1.000 | 14829.00 | 14829.00 |
| mt48wwg200a | U | Tuyau de longueur réglable avec deux coudes articulés à ses extrémités, de 1/2" de diamètre. (matériau) | 1.000 | 15838.60 | 15838.60 |
| mo008 | h | Compagnon professionnel III/CP2 plombier. (main-d'œuvre) | 0.160 | 7220.62 | 1155.30 |
| mo107 | h | Ouvrier professionnel II/OP plombier. (main-d'œuvre) | 0.160 | 5242.18 | 838.75 |
| % | % | Frais de chantier des unités d'ouvrage | 2 % | 105267.05 | 2105.34 |
|  |  | Coûts directs |  |  | 107372.39 |
