# Diffuseur

- Propriété du fichier: CYPE INGENIEROS, S.A.
- Format: FIEBDC-3/2002
- Zone géographique: Madagascar
- Devise: MGA
- Coûts indirects: 3.00 %
- Frais généraux: 13.00 %
- Bénéfice: 6.00 %
- TVA: 20.00 %

## A VRD et aménagements extérieurs

### AV Espaces verts et mobilier urbain

#### AVA Arrosage

**AVA070** U Diffuseur.
Diffuseur de surface, de 1/2" de diamètre, constitué de buse diffuseuse avec arc ajustable, avec débit proportionnel au secteur arrosé et portée réglable, adaptateur de buse et tube en acier galvanisé. Comprend les accessoires de connexion à la tuyauterie d'approvisionnement et de distribution.
Inclut: Installation dans le terrain et connexion hydraulique à la tuyauterie d'approvisionnement et distribution. Nettoyage hydraulique de l'unité. Ajustement du débit d'eau.
Critère pour le métré: Nombre d'unités prévues, selon documentation graphique du Projet.
Critère pour le mémoire: On mesurera le nombre d'unités réellement exécutées selon les spécifications du Projet.

| Code | U | Désignation | Quantité | Prix | Montant |
|---|---|---|---|---|---|
| mt48wwg210a | U | Tube en acier galvanisé, de 1 m de longueur, connexion de 1/2" de diamètre. (matériau) | 1.000 | 30129.60 | 30129.60 |
| mt48wwg220a | U | Adaptateur pour buse, en ABS, connexion de 1/2" de diamètre. (matériau) | 1.000 | 8636.80 | 8636.80 |
| mt48dif010a | U | Buse diffuseuse avec arc ajustable, avec débit proportionnel au secteur arrosé et portée réglable, connexion de 1/2" de diamètre. (matériau) | 1.000 | 11962.60 | 11962.60 |
| mt37tpj023ca | U | Collier de prise en charge en PP avec deux vis, pour tube de 32 mm de diamètre extérieur, avec prise pour connexion filetée de 1/2" de diamètre, PN=16 atm, avec joints élastiques en EPDM, selon NF EN ISO 15874-3. (matériau) | 1.000 | 18658.00 | 18658.00 |
| mo008 | h | Compagnon professionnel III/CP2 plombier. (main-d'œuvre) | 0.134 | 7220.62 | 967.56 |
| mo107 | h | Ouvrier professionnel II/OP plombier. (main-d'œuvre) | 0.134 | 5242.18 | 702.45 |
| % | % | Frais de chantier des unités d'ouvrage | 2 % | 71057.01 | 1421.14 |
|  |  | Coûts directs |  |  | 72478.15 |
