# Pelouse

- Propriété du fichier: CYPE INGENIEROS, S.A.
- Format: FIEBDC-3/2002
- Zone géographique: Madagascar
- Devise: MGA
- Coûts indirects: 3.00 %
- Frais généraux: 13.00 %
- Bénéfice: 6.00 %
- TVA: 20.00 %

## A VRD et aménagements extérieurs

### AV Espaces verts et mobilier urbain

#### AVG Gazons et pelouses

**AVG020** m² Pelouse.
Pelouse par semence d'un mélange de graines de lodium, agrostis, fétuque et poa.
Inclut: Préparation du terrain et compostage du fond. Ratissage et retrait de tout matériau de taille supérieure à 2 cm. Distribution des graines. Recouvrement avec du terreau. Premier arrosage.
Critère pour le métré: Surface mesurée en projection horizontale, selon documentation graphique du Projet.
Critère pour le mémoire: On mesurera, en projection horizontale, la surface réellement exécutée selon les spécifications du Projet.

| Code | U | Désignation | Quantité | Prix | Montant |
|---|---|---|---|---|---|
| mt48tis010a | kg | Mélange de graines pour pelouse. (matériau) | 0.030 | 28293.00 | 848.79 |
| mt48tie030a | m³ | Terre végétale criblée, fournie en vrac. (matériau) | 0.150 | 106945.00 | 16041.75 |
| mt48tie040 | kg | Terreau propre criblé. (matériau) | 6.000 | 155.60 | 933.60 |
| mt48tif020a | kg | Engrais pour pré-semailles de pelouse. (matériau) | 0.100 | 6498.00 | 649.80 |
| mt08aaa010a | m³ | Eau. (matériau) | 0.150 | 9042.40 | 1356.36 |
| mq09rod010 | h | Rouleau léger. (matériel) | 0.029 | 14874.20 | 431.35 |
| mq09mot010 | h | Motoculteur 60/80 cm. (matériel) | 0.058 | 11474.40 | 665.52 |
| mo040 | h | Compagnon professionnel III/CP2 jardinier. (main-d'œuvre) | 0.136 | 7025.96 | 955.53 |
| mo115 | h | Ouvrier jardinier. (main-d'œuvre) | 0.272 | 5059.97 | 1376.31 |
| % | % | Frais de chantier des unités d'ouvrage | 2 % | 23259.01 | 465.18 |
|  |  | Coûts directs |  |  | 23724.19 |
