# Arrosage

- Propriété du fichier: CYPE INGENIEROS, S.A.
- Format: FIEBDC-3/2002
- Zone géographique: Madagascar
- Devise: MGA
- Coûts indirects: 3.00 %
- Frais généraux: 13.00 %
- Bénéfice: 6.00 %
- TVA: 20.00 %

## A VRD et aménagements extérieurs

### AV Espaces verts et mobilier urbain

#### AVP Préparation du terrain

**AVP070** m² Arrosage.
Arrosage avec des moyens manuels, via, tuyau connecté à bouche d'arrosage, avec un rendement de 5 l/m², en tâchant d'avoir une répartition uniforme.
Inclut: Humidification du terrain.
Critère pour le métré: Surface mesurée en projection horizontale, selon documentation graphique du Projet.
Critère pour le mémoire: On mesurera, en projection horizontale, la surface réellement exécutée selon les spécifications du Projet.

| Code | U | Désignation | Quantité | Prix | Montant |
|---|---|---|---|---|---|
| mt08aaa010a | m³ | Eau. (matériau) | 0.005 | 9042.40 | 45.21 |
| mo115 | h | Ouvrier jardinier. (main-d'œuvre) | 0.005 | 5059.97 | 25.30 |
| % | % | Frais de chantier des unités d'ouvrage | 2 % | 70.51 | 1.41 |
|  |  | Coûts directs |  |  | 71.92 |
