# Gargouille en acier inoxydable

- Propriété du fichier: CYPE INGENIEROS, S.A.
- Format: FIEBDC-3/2002
- Zone géographique: Madagascar
- Devise: MGA
- Coûts indirects: 3.00 %
- Frais généraux: 13.00 %
- Bénéfice: 6.00 %
- TVA: 20.00 %

## E Enveloppe et finition extérieure

### EC Éléments complémentaires de façade

#### ECG Gargouilles

**ECG010** U Gargouille en acier inoxydable.
Gargouille en acier inoxydable AISI 304, constituée d'une plaque en L de 100x100 mm, et d'un tuyau de sortie de 45 mm de diamètre et 250 mm de longueur; mise en place avec mastic de silicone neutre; et réalisation et imperméabilisation du joint périphérique avec mastic de polyuréthane, application préalable de l'apprêt.
Inclut: Implantation de la pièce. Mise en place et à l'aplomb, nivellement et alignement. Scellement des joints et nettoyage.
Critère pour le métré: Nombre d'unités prévues, selon documentation graphique du Projet.
Critère pour le mémoire: On mesurera le nombre d'unités réellement exécutées selon les spécifications du Projet.

| Code | U | Désignation | Quantité | Prix | Montant |
|---|---|---|---|---|---|
| mt15sja100 | U | Cartouche de mastic de silicone neutre. (matériau) | 0.300 | 22464.80 | 6739.44 |
| mt15res080a | U | Gargouille en acier inoxydable AISI 304, constituée d'une plaque en L de 100x100 mm, et d'un tuyau de sortie de 45 mm de diamètre et 250 mm de longueur. (matériau) | 1.000 | 852975.60 | 852975.60 |
| mt20wwa035 | U | Cartouche de 250 cm³ d' apprêt pour mastics. (matériau) | 0.016 | 38398.20 | 614.37 |
| mt20wwa030 | U | Cartouche de 310 cm³ de mastic de polyuréthane imperméable. (matériau) | 0.032 | 52537.40 | 1681.20 |
| op00amo010 |  | Rectifieuse ou scie radiale. | 1.000 | 0.00 | 0.00 |
| mo020 | h | Compagnon professionnel III/CP2 construction. (main-d'œuvre) | 0.143 | 7025.96 | 1004.71 |
| mo113 | h | Ouvrier d'exécution I/OE1 construction. (main-d'œuvre) | 0.143 | 5059.97 | 723.58 |
| % | % | Frais de chantier des unités d'ouvrage | 2 % | 863738.90 | 17274.78 |
|  |  | Coûts directs |  |  | 881013.68 |
