# Imperméabilisation d'une tablette avec des membranes bitumineuses

- Propriété du fichier: CYPE INGENIEROS, S.A.
- Format: FIEBDC-3/2002
- Zone géographique: Madagascar
- Devise: MGA
- Coûts indirects: 3.00 %
- Frais généraux: 13.00 %
- Bénéfice: 6.00 %
- TVA: 20.00 %

## E Enveloppe et finition extérieure

### EE Étanchéité: imperméabilisations

#### EEA Façades

**EEA060** m Imperméabilisation d'une tablette avec des membranes bitumineuses.
Imperméabilisation d'une tablette avec membrane autoadhésive de bitume modifié avec un élastomère SBS, LBA-40/G-FV, avec une armature de feutre en fibre de verre de 60 g/m², à surface autoprotégée (protection minérale du côté extérieur et un film siliconé extractible du côté intérieur), de type monocouche, totalement adhérée au support avec chalumeau, impression préalable avec émulsion bitumineuse anionique avec charges, préparée pour recevoir l'appui de fenêtre.
Critère d'évaluation économique: Le prix ne comprend pas l'appui de fenêtre.
Inclut: Nettoyage et préparation de la surface. Application de la couche d'apprêt. Mise en place de l'imperméabilisation.
Critère pour le métré: Longueur mesurée selon documentation graphique du Projet.
Critère pour le mémoire: On mesurera la longueur réellement exécutée selon les spécifications du Projet.

| Code | U | Désignation | Quantité | Prix | Montant |
|---|---|---|---|---|---|
| mt14iea020c | kg | Émulsion bitumineuse anionique avec charges. (matériau) | 0.150 | 23670.60 | 3550.59 |
| mt14lga020a | m² | Membrane autoadhésive de bitume modifié avec un élastomère SBS, LBA-40/G-FV, de 2,5 mm d'épaisseur, masse nominale 4 kg/m², avec une armature de feutre en fibre de verre de 60 g/m², à surface autoprotégée (protection minérale du côté extérieur et un film siliconé extractible du côté intérieur). Selon NF EN 13707. (matériau) | 0.315 | 56530.80 | 17807.20 |
| mo029 | h | Compagnon professionnel III/CP2 poseur de membranes d'étanchéité. (main-d'œuvre) | 0.206 | 7025.96 | 1447.35 |
| mo067 | h | Ouvrier professionnel II/OP poseur de membranes d'étanchéité. (main-d'œuvre) | 0.206 | 5251.76 | 1081.86 |
| % | % | Frais de chantier des unités d'ouvrage | 2 % | 23887.00 | 477.74 |
|  |  | Coûts directs |  |  | 24364.74 |
