# Pose de volet

- Propriété du fichier: CYPE INGENIEROS, S.A.
- Format: FIEBDC-3/2002
- Zone géographique: Madagascar
- Devise: MGA
- Coûts indirects: 3.00 %
- Frais généraux: 13.00 %
- Bénéfice: 6.00 %
- TVA: 20.00 %

## E Enveloppe et finition extérieure

### EF Fermetures et protections solaires

#### EFP Pose

**EFP010** U Pose de volet.
Pose de volet avec des pattes d'ancrage, de jusqu'à 3 m² de surface, avec du mortier de ciment, confectionné sur chantier, avec adjuvant hydrofuge, dosage 1:6.
Inclut: Implantation. Réalisation d'ouvertures pour encastrer les ancrages. Nivellement et mise d'aplomb. Étaiement. Bouchage des trous avec du mortier.
Critère pour le métré: Nombre d'unités prévues, selon documentation graphique du Projet.
Critère pour le mémoire: On mesurera le nombre d'unités réellement exécutées selon les spécifications du Projet.

| Code | U | Désignation | Quantité | Prix | Montant |
|---|---|---|---|---|---|
| mt08aaa010a | m³ | Eau. (matériau) | 0.006 | 9042.40 | 54.25 |
| mt01arg005a | t | Sable de carrière, pour mortier confectionné sur le chantier. (matériau) | 0.002 | 95494.40 | 190.99 |
| mt08cem000a | kg | Ciment gris en sacs. (matériau) | 0.250 | 657.00 | 164.25 |
| mt08adt010 | kg | Adjuvant hydrofuge pour imperméabilisation des mortiers ou des bétons. (matériau) | 0.005 | 7233.80 | 36.17 |
| mq06hor010 | h | Bétonnière électrique avec une capacité de gâchage de 160 l. (matériel) | 0.006 | 13090.80 | 78.54 |
| mo020 | h | Compagnon professionnel III/CP2 construction. (main-d'œuvre) | 1.614 | 7025.96 | 11339.90 |
| mo113 | h | Ouvrier d'exécution I/OE1 construction. (main-d'œuvre) | 1.626 | 5059.97 | 8227.51 |
| % | % | Frais de chantier des unités d'ouvrage | 2 % | 20091.61 | 401.83 |
|  |  | Coûts directs |  |  | 20493.44 |
