# Pose d'une ossature de coffre de volet roulant

- Propriété du fichier: CYPE INGENIEROS, S.A.
- Format: FIEBDC-3/2002
- Zone géographique: Madagascar
- Devise: MGA
- Coûts indirects: 3.00 %
- Frais généraux: 13.00 %
- Bénéfice: 6.00 %
- TVA: 20.00 %

## E Enveloppe et finition extérieure

### EF Fermetures et protections solaires

#### EFX Travaux complémentaires

**EFX010** U Pose d'une ossature de coffre de volet roulant.
Pose d'une ossature de coffre de volet roulant, avec du plâtre B1.
Inclut: Implantation. Nivellement et mise d'aplomb. Étaiement. Fixation de l'élément.
Critère pour le métré: Nombre d'unités prévues, selon documentation graphique du Projet.
Critère pour le mémoire: On mesurera le nombre d'unités réellement exécutées selon les spécifications du Projet.

| Code | U | Désignation | Quantité | Prix | Montant |
|---|---|---|---|---|---|
| mt09pye010b | m³ | Pâte de plâtre de construction B1, selon NF EN 13279-1. (matériau) | 0.015 | 895192.60 | 13427.89 |
| mo020 | h | Compagnon professionnel III/CP2 construction. (main-d'œuvre) | 0.937 | 7025.96 | 6583.32 |
| mo113 | h | Ouvrier d'exécution I/OE1 construction. (main-d'œuvre) | 0.937 | 5059.97 | 4741.19 |
| % | % | Frais de chantier des unités d'ouvrage | 2 % | 24752.40 | 495.05 |
|  |  | Coûts directs |  |  | 25247.45 |
