# Garde-corps intérieur, en aluminium

- Propriété du fichier: CYPE INGENIEROS, S.A.
- Format: FIEBDC-3/2002
- Zone géographique: Madagascar
- Devise: MGA
- Coûts indirects: 3.00 %
- Frais généraux: 13.00 %
- Bénéfice: 6.00 %
- TVA: 20.00 %

## F Aménagements et finitions

### FG Garde-corps et mains courantes

#### FGI Garde-corps intérieurs

**FGI020** m Garde-corps intérieur, en aluminium.
Garde-corps en aluminium anodisé naturel de 90 cm de hauteur, avec châssis simple, constitué d'une lisse haute servant de main courante et d'une lisse basse; montants verticaux disposés tous les 100 cm et barreaux verticaux placés tous les 10 cm, pour vide polygonal de plancher. Comprend les platines pour fixation par vissage dans un élément en béton avec chevilles à expansion et vis en acier. Élaboré en atelier et monté in situ.
Inclut: Implantation des points de fixation. Aplomb et nivellement. Résolution des unions entre tronçons. Résolution des liaisons avec le parement.
Critère pour le métré: Longueur mesurée aux axes en grandeur réelle, selon documentation graphique du Projet.
Critère pour le mémoire: On mesurera, en grandeur réelle, aux axes, la longueur réellement exécutée selon les spécifications du Projet.

| Code | U | Désignation | Quantité | Prix | Montant |
|---|---|---|---|---|---|
| mt26aaa023a | U | Ancrage mécanique avec cheville à expansion en acier galvanisé, écrou et rondelle. (matériau) | 2.000 | 10550.60 | 21101.20 |
| mt25dbe010f | m | Garde-corps en aluminium anodisé naturel de 90 cm de hauteur, avec châssis simple constitué d'une lisse haute servant de main courante et d'une lisse basse; montants verticaux disposés tous les 100 cm et barreaux verticaux placés tous les 10 cm, pour trémie polygonale. (matériau) | 1.000 | 444989.40 | 444989.40 |
| op00tal010 |  | Perceuse. | 1.000 | 0.00 | 0.00 |
| op00ato010 |  | Tournevis. | 1.000 | 0.00 | 0.00 |
| op00amo010 |  | Rectifieuse ou scie radiale. | 1.000 | 0.00 | 0.00 |
| mo011 | h | Compagnon professionnel III/CP2 monteur. (main-d'œuvre) | 0.792 | 7220.62 | 5718.73 |
| mo080 | h | Ouvrier professionnel II/OP monteur. (main-d'œuvre) | 0.499 | 5251.76 | 2620.63 |
| % | % | Frais de chantier des unités d'ouvrage | 2 % | 474429.96 | 9488.60 |
|  |  | Coûts directs |  |  | 483918.56 |
