# Isolation acoustique au bruit aérien pour des contrecloisons en plaques, avec panneaux entre montants et complexes multicouches entre plaques

- Propriété du fichier: CYPE INGENIEROS, S.A.
- Format: FIEBDC-3/2002
- Zone géographique: Madagascar
- Devise: MGA
- Coûts indirects: 3.00 %
- Frais généraux: 13.00 %
- Bénéfice: 6.00 %
- TVA: 20.00 %

## F Aménagements et finitions

### FI Isolations intérieures

#### FIU Doublages

**FIU180** m² Isolation acoustique au bruit aérien pour des contrecloisons en plaques, avec panneaux entre montants et complexes multicouches entre plaques.
Isolation acoustique au bruit aérien, dans une contrecloison avec des plaques, réalisée avec panneau semi-rigide en laine minérale, épaisseur 45 mm, selon NF EN 13162, mis en place entre les montants de l'ossature porteuse; et complexe multicouche, de 6,4 mm d'épaisseur, constitué de deux feuilles de mousse de polyéthylène réticulé, de 3 mm d'épaisseur chacune, et une feuille de plomb de 0,35 mm d'épaisseur intercalée entre les deux, collé entre les plaques avec colle.
Inclut: Découpe de l'isolant à placer entre les montants. Mise en place de l'isolant entre les montants. Découpe de l'isolant à placer sur la plaque. Application de l'adhésif. Mise en place de l'isolant dans la plaque déjà montée. Résolution des points singuliers.
Critère pour le métré: Surface mesurée selon documentation graphique du Projet.
Critère pour le mémoire: On mesurera la surface réellement exécutée selon les spécifications du Projet.

| Code | U | Désignation | Quantité | Prix | Montant |
|---|---|---|---|---|---|
| mt16lra060b | m² | Panneau semi-rigide en laine minérale, épaisseur 45 mm, selon NF EN 13162, Euroclasse A1 de réaction au feu selon NF EN 13501-1 et coefficient de résistance à la diffusion de la vapeur d'eau 1. (matériau) | 1.050 | 41214.60 | 43275.33 |
| mt16ppt025i | m² | Complexe multicouche, de 6,4 mm d'épaisseur, constitué de deux feuilles de mousse de polyéthylène réticulé, de 3 mm d'épaisseur chacune, et une feuille de plomb de 0,35 mm d'épaisseur intercalée entre les deux; avec 24,5 dB d'indice global de réduction acoustique, Rw, selon NF EN ISO 10140-2. (matériau) | 1.050 | 240186.60 | 252195.93 |
| mt16npg031 | kg | Colle. (matériau) | 0.300 | 55695.40 | 16708.62 |
| mo054 | h | Compagnon professionnel III/CP2 poseur d'isolants rigides ou flexibles. (main-d'œuvre) | 0.067 | 7220.62 | 483.78 |
| mo101 | h | Ouvrier professionnel II/OP poseur d'isolants rigides ou flexibles. (main-d'œuvre) | 0.067 | 5251.76 | 351.87 |
| % | % | Frais de chantier des unités d'ouvrage | 2 % | 313015.53 | 6260.31 |
|  |  | Coûts directs |  |  | 319275.84 |
