# Impression antioxydante sur tuyauterie en acier noir

- Propriété du fichier: CYPE INGENIEROS, S.A.
- Format: FIEBDC-3/2002
- Zone géographique: Madagascar
- Devise: MGA
- Coûts indirects: 3.00 %
- Frais généraux: 13.00 %
- Bénéfice: 6.00 %
- TVA: 20.00 %

## F Aménagements et finitions

### FP Peintures

#### FPE Spéciales métal

**FPE200** m Impression antioxydante sur tuyauterie en acier noir.
Application manuelle d'une couche d'impression synthétique antioxydante à séchage rapide, couleur grise, finition mat, à base de résines alkydiques, pigments organiques, pigments inorganiques, pigments antioxydants et dissolvant formulé à base d'un mélange d'hydrocarbures sur tuyauterie intérieure en acier noir de 1" de diamètre nominal intérieur.
Inclut: Préparation et nettoyage de la surface support. Application de la couche d'impression.
Critère pour le métré: Longueur mesurée selon documentation graphique du Projet.
Critère pour le mémoire: On mesurera la longueur réellement exécutée selon les spécifications du Projet.

| Code | U | Désignation | Quantité | Prix | Montant |
|---|---|---|---|---|---|
| mt27pfi203a | l | Impression synthétique antioxydante à séchage rapide, couleur grise, finition mat, à base de résines alkydiques, pigments organiques, pigments inorganiques, pigments antioxydants et dissolvant formulé à base d'un mélange d'hydrocarbures, de résistance à la corrosion élevée, à appliquer à la brosse, au rouleau ou au pistolet sur surfaces métalliques. (matériau) | 0.010 | 66904.20 | 669.04 |
| mo038 | h | Compagnon professionnel III/CP2 peintre. (main-d'œuvre) | 0.033 | 7025.96 | 231.86 |
| mo076 | h | Ouvrier professionnel II/OP peintre. (main-d'œuvre) | 0.014 | 5251.76 | 73.52 |
| % | % | Frais de chantier des unités d'ouvrage | 2 % | 974.42 | 19.49 |
|  |  | Coûts directs |  |  | 993.91 |
