# Store vénitien intérieur

- Propriété du fichier: CYPE INGENIEROS, S.A.
- Format: FIEBDC-3/2002
- Zone géographique: Madagascar
- Devise: MGA
- Coûts indirects: 3.00 %
- Frais généraux: 13.00 %
- Bénéfice: 6.00 %
- TVA: 20.00 %

## F Aménagements et finitions

### FT Stores et rideaux

#### FTS Stores

**FTS010** U Store vénitien intérieur.
Store vénitien intérieur en aluminium, de 600 mm de largeur et de 1000 mm de hauteur, avec lames orientables de 16 mm de couleur blanche, coffre supérieur en aluminium de 25x25 cm de section cordons et guides, actionnement manuel via cordon pour manoeuvre de levage et tige pour l'orientation des lames, du côté droit; fixé sur la paroi avec des ancrages mécaniques. Comprend ferrures et les accessoires.
Inclut: Implantation. Ancrage au parement des élément de fixation. Montage du store vénitien. Montage des accessoires de l'actionnement.
Critère pour le métré: Nombre d'unités prévues, selon documentation graphique du Projet.
Critère pour le mémoire: On mesurera le nombre d'unités réellement exécutées selon les spécifications du Projet.

| Code | U | Désignation | Quantité | Prix | Montant |
|---|---|---|---|---|---|
| mt44vem050aaaa | U | Store vénitien intérieur en aluminium, de 600 mm de largeur et de 1000 mm de hauteur, avec lames orientables de 16 mm de couleur blanche, coffre supérieur en aluminium de 25x25 cm de section cordons et guides, y compris les ancrages mécaniques pour la fixation au support. (matériau) | 1.000 | 856317.40 | 856317.40 |
| mt44vem060b | U | Kit pour l'actionnement de store vénitien intérieur, avec cordon pour manoeuvre de levage et tige pour l'orientation des lames, du côté droit. (matériau) | 1.000 | 69619.20 | 69619.20 |
| op00tal010 |  | Perceuse. | 1.000 | 0.00 | 0.00 |
| mo011 | h | Compagnon professionnel III/CP2 monteur. (main-d'œuvre) | 0.710 | 7220.62 | 5126.64 |
| mo080 | h | Ouvrier professionnel II/OP monteur. (main-d'œuvre) | 1.064 | 5251.76 | 5587.87 |
| % | % | Frais de chantier des unités d'ouvrage | 2 % | 936651.11 | 18733.02 |
|  |  | Coûts directs |  |  | 955384.13 |
