# Élément de signalisation

- Propriété du fichier: CYPE INGENIEROS, S.A.
- Format: FIEBDC-3/2002
- Zone géographique: Madagascar
- Devise: MGA
- Coûts indirects: 3.00 %
- Frais généraux: 13.00 %
- Bénéfice: 6.00 %
- TVA: 20.00 %

## F Aménagements et finitions

### FZ Zones communes

#### FZS Signalétique

**FZS010** U Élément de signalisation.
Enseigne avec support d'aluminium laqué pour signalisation de local, de 360x80 mm, avec les lettres ou les nombres adhérés au support.
Inclut: Implantation. Fixation au parement via des éléments d'ancrage.
Critère pour le métré: Nombre d'unités prévues, selon documentation graphique du Projet.
Critère pour le mémoire: On mesurera le nombre d'unités réellement mises en place selon les spécifications du Projet.

| Code | U | Désignation | Quantité | Prix | Montant |
|---|---|---|---|---|---|
| mt45rsv020b | U | Enseigne de signalisation pour la dénomination de locale, avec support d'aluminium laqué de couleur à choisir, de 360x80 mm, avec les lettres ou les numéros adhérés au support. Comprend éléments de fixation. (matériau) | 1.000 | 181656.20 | 181656.20 |
| op00ato010 |  | Tournevis. | 1.000 | 0.00 | 0.00 |
| op00tal010 |  | Perceuse. | 1.000 | 0.00 | 0.00 |
| mo080 | h | Ouvrier professionnel II/OP monteur. (main-d'œuvre) | 0.131 | 5251.76 | 687.98 |
| % | % | Frais de chantier des unités d'ouvrage | 2 % | 182344.18 | 3646.88 |
|  |  | Coûts directs |  |  | 185991.06 |
