# Renfort d'un plancher ou d'une dalle par augmentation avec du béton armé

- Propriété du fichier: CYPE INGENIEROS, S.A.
- Format: FIEBDC-3/2002
- Zone géographique: Madagascar
- Devise: MGA
- Coûts indirects: 3.00 %
- Frais généraux: 13.00 %
- Bénéfice: 6.00 %
- TVA: 20.00 %

## G Structure et gros oeuvre

### GA Transformations et réparations

#### GAT Transformations d'éléments en béton

**GAT150** m² Renfort d'un plancher ou d'une dalle par augmentation avec du béton armé.
Renfort du plancher ou de la dalle en béton par augmentation de 7 cm d'épaisseur sur la face supérieure, pour dalle de compression en béton armé, réalisée avec béton confectionné sur le chantier BCN: CPJ-CEM II/A 32,5 - TP - B 30 - 5/15 - E: 2a - BA - P 18-305, coulage avec des moyens manuels, et treillis soudé 100x100 mm et Ø 4,0-4,0 mm, en acier Fe E 500. Comprend l'étaiement et le désétaiement du plancher.
Inclut: Étaiement du plancher. Montage du système de coffrage. Mise en place du treillis soudé avec des séparateurs homologués. Préparation du béton. Coulage et compactage du béton. Réglage de la surface. Séchage du béton. Démontage du système de coffrage et retrait de l'étai. Nettoyage des restes générés.
Critère pour le métré: Surface mesurée selon documentation graphique du Projet.
Critère pour le mémoire: On mesurera la surface réellement exécutée selon les spécifications du Projet.

| Code | U | Désignation | Quantité | Prix | Montant |
|---|---|---|---|---|---|
| mt50spa052b | m | Grosse planche en bois de pin, de 20x7,2 cm. (matériau) | 0.020 | 45371.60 | 907.43 |
| mt50spa101 | kg | Clous en acier. (matériau) | 0.050 | 13435.80 | 671.79 |
| mt50spa081a | U | Étai métallique télescopique, allant jusqu'à 3 m de hauteur. (matériau) | 0.013 | 138182.20 | 1796.37 |
| mt07aco020h | U | Séparateur homologué pour dalles pleines. (matériau) | 3.000 | 589.00 | 1767.00 |
| mt07ame100bca | m² | Treillis soudé 100x100 mm, fils porteurs de 4 mm de diamètre et fils de répartition de 4 mm de diamètre, en acier Fe E 500. (matériau) | 1.200 | 12392.20 | 14870.64 |
| mt08aaa010a | m³ | Eau. (matériau) | 0.114 | 9042.40 | 1030.83 |
| mt01arg000a | m³ | Sable criblé. (matériau) | 0.029 | 133586.00 | 3873.99 |
| mt01arg001ag | m³ | Gros granulats homogénéisés, de taille maximale 12,5 mm. (matériau) | 0.055 | 144196.60 | 7930.81 |
| mt08cem000a | kg | Ciment gris en sacs. (matériau) | 36.270 | 657.00 | 23829.39 |
| mq06hor010 | h | Bétonnière électrique avec une capacité de gâchage de 160 l. (matériel) | 0.054 | 13090.80 | 706.90 |
| op00ciz020 |  | Cisaille pour barres à haute adhérence en acier. | 1.000 | 0.00 | 0.00 |
| op00ata010 |  | Pince à ligaturer. | 1.000 | 0.00 | 0.00 |
| au00auh040 |  | Vibreur de béton, électrique. | 1.000 | 0.00 | 0.00 |
| mo042 | h | Compagnon professionnel III/CP2 du béton. (main-d'œuvre) | 0.963 | 7311.86 | 7041.32 |
| mo089 | h | Ouvrier professionnel II/OP du béton. (main-d'œuvre) | 0.963 | 5462.40 | 5260.29 |
| mo113 | h | Ouvrier d'exécution I/OE1 construction. (main-d'œuvre) | 0.123 | 5059.97 | 622.38 |
| mo112 | h | Ouvrier d'exécution I/OE2 construction. (main-d'œuvre) | 0.128 | 5143.96 | 658.43 |
| % | % | Frais de chantier des unités d'ouvrage | 2 % | 70967.57 | 1419.35 |
|  |  | Coûts directs |  |  | 72386.92 |
