# Sol extérieur accessible en pavés de verre moulé

- Propriété du fichier: CYPE INGENIEROS, S.A.
- Format: FIEBDC-3/2002
- Zone géographique: Madagascar
- Devise: MGA
- Coûts indirects: 3.00 %
- Frais généraux: 13.00 %
- Bénéfice: 6.00 %
- TVA: 20.00 %

## G Structure et gros oeuvre

### GP Planchers

#### GPV Verre

**GPV020** m² Sol extérieur accessible en pavés de verre moulé.
Réalisation d'un sol extérieur accessible constitué de pavés de verre moulé lisse, incolore, 190x190x80 mm, pour trafic piéton, avec des joints périphériques et des joints entre pièces réalisées avec béton prêt à l'emploi BCN: CPJ-CEM II/A 32,5 - TP - B 30 - 5/15 - E: 2a - BA - P 18-305, coulage avec des moyens manuels, et acier Fe E 500, avec une quantité approximative de 13 kg/m² comme armature inférieure et supérieure; montage et démontage du système de coffrage. Comprend les bandes périmétriques pour joints de dilatation et antidérapants et le scellement des joints périphériques avec du silicone. Totalement terminé.
Inclut: Montage du système de coffrage. Implantation des pièces. Mise en place des bandes périmétriques. Mise en place des pavés de verre moulé. Mise en place des armatures avec des séparateurs homologués. Humidification du coffrage. Coulage et compactage du béton. Séchage du béton. Scellement des joints périphériques. Démontage du système de coffrage.
Critère pour le métré: Surface mesurée selon documentation graphique du Projet.
Critère pour le mémoire: On mesurera la surface réellement exécutée selon les spécifications du Projet.

| Code | U | Désignation | Quantité | Prix | Montant |
|---|---|---|---|---|---|
| mt21vmp010e | U | Pavé de verre moulé lisse, incolore, 190x190x80 mm, pour sols à trafic piéton. (matériau) | 21.000 | 65094.00 | 1366974.00 |
| mt10haf040rbgg | m³ | Béton prêt à l'emploi BCN: CPJ-CEM II/A 32,5 - TP - B 30 - 5/15 - E: 2a - BA - P 18-305. (matériau) | 0.019 | 675948.20 | 12843.02 |
| mt07aco055e | kg | Barres en acier haute adhérence, Fe E 500, de divers diamètres. (matériau) | 13.000 | 6260.00 | 81380.00 |
| mt07aco020c | U | Séparateur homologué pour poutres. (matériau) | 4.000 | 589.00 | 2356.00 |
| mt50spa052b | m | Grosse planche en bois de pin, de 20x7,2 cm. (matériau) | 0.020 | 45371.60 | 907.43 |
| mt50spa101 | kg | Clous en acier. (matériau) | 0.030 | 13435.80 | 403.07 |
| mt50spa081a | U | Étai métallique télescopique, allant jusqu'à 3 m de hauteur. (matériau) | 0.013 | 138182.20 | 1796.37 |
| mt15sja025b | U | Cartouche de silicone acétique monocomposante, antimoisissure, couleur transparente, de 310 ml. (matériau) | 0.500 | 48315.80 | 24157.90 |
| mt21vva022b | U | Matériel auxiliaire pour la mise en place de pavés de verre moulé. (matériau) | 1.000 | 6782.40 | 6782.40 |
| mo020 | h | Compagnon professionnel III/CP2 construction. (main-d'œuvre) | 2.649 | 7025.96 | 18611.77 |
| mo113 | h | Ouvrier d'exécution I/OE1 construction. (main-d'œuvre) | 2.101 | 5059.97 | 10631.00 |
| % | % | Frais de chantier des unités d'ouvrage | 2 % | 1526842.96 | 30536.86 |
|  |  | Coûts directs |  |  | 1557379.82 |
