# Auvent en bois

- Propriété du fichier: CYPE INGENIEROS, S.A.
- Format: FIEBDC-3/2002
- Zone géographique: Madagascar
- Devise: MGA
- Coûts indirects: 3.00 %
- Frais généraux: 13.00 %
- Bénéfice: 6.00 %
- TVA: 20.00 %

## G Structure et gros oeuvre

### GU Auvents et porches

#### GUB Bois

**GUB010** U Auvent en bois.
Auvent en bois lamellé-collé de sapin traité en autoclave, de 1710x700x950 mm et 1,2 m² de surface. Comprend accessoires, pièces spéciales, éléments d'ancrage et vernis pour traitement de protection.
Inclut: Implantation des alignements et des niveaux. Montage de l'auvent. Verni.
Critère pour le métré: Nombre d'unités prévues, selon documentation graphique du Projet.
Critère pour le mémoire: On mesurera le nombre d'unités réellement exécutées selon les spécifications du Projet.

| Code | U | Désignation | Quantité | Prix | Montant |
|---|---|---|---|---|---|
| mt07emo030a | U | Auvent en bois lamellé-collé de sapin traité en autoclave, de 1710x700x950 mm et 1,2 m² de surface, y compris accessoires, pièces spéciales, éléments d'ancrage et vernis pour traitement de protection. (matériau) | 1.000 | 2660758.00 | 2660758.00 |
| op00tal010 |  | Perceuse. | 1.000 | 0.00 | 0.00 |
| op00ato010 |  | Tournevis. | 1.000 | 0.00 | 0.00 |
| mo048 | h | Compagnon professionnel III/CP2 charpentier bois. (main-d'œuvre) | 1.419 | 7311.86 | 10375.53 |
| mo095 | h | Ouvrier professionnel II/OP charpentier bois. (main-d'œuvre) | 1.419 | 5462.40 | 7751.15 |
| % | % | Frais de chantier des unités d'ouvrage | 2 % | 2678884.68 | 53577.69 |
|  |  | Coûts directs |  |  | 2732462.37 |
