# Cintre en bois pour voûte

- Propriété du fichier: CYPE INGENIEROS, S.A.
- Format: FIEBDC-3/2002
- Zone géographique: Madagascar
- Devise: MGA
- Coûts indirects: 3.00 %
- Frais généraux: 13.00 %
- Bénéfice: 6.00 %
- TVA: 20.00 %

## P Interventions préalables

### PA Étaiement d'éléments de structure

#### PAV Étaiement d'arcs et de voûtes

**PAV020** m² Cintre en bois pour voûte.
Cintre en bois de pin, amortissable en 1 utilisation, pour l'appui lors de la phase d'exécution et jusqu'à ce que l'élément structural soit en conditions de reprendre les efforts, en voûte en berceau de 1/2 pied d'épaisseur, appuyé sur des poutrelles en bois et des étais métalliques télescopiques de 3 m de hauteur, amortissables en 150 utilisations, dimensionné pour supporter une charge maximale de travail de 400 kg/m². Comprend les entailles, les matériaux de fixation, les dispositifs d'enchaînement, le scellement des joints entre les pièces, les chutes, les découpes, l'aplomb et le nivellement de l'ensemble, le cintrage et décintrage postérieur avec les moyens adéquats.
Inclut: Nettoyage et préparation de la zone d'appui. Montage et mise en place des éléments d'étaiement. Montage et mise en place des éléments formant le faîtage. Application du décoffrant. Recouvrement des joints entre les pièces en bois. Mise en place des dispositifs d'enchaînement. Aplomb et nivellement de l'ensemble. Humectage du bois. Démontage et enlèvement de l'ensemble lorsque l'élément est en conditions de supporter les efforts.
Critère pour le métré: Surface mesurée selon documentation graphique du Projet.
Critère pour le mémoire: On mesurera la surface réellement exécutée selon les spécifications du Projet.

| Code | U | Désignation | Quantité | Prix | Montant |
|---|---|---|---|---|---|
| mt08cim040c | m² | Cintre en bois de pin, dimensionné pour supporter une charge de travail maximale de 400 kg/m², pour réalisation d'une voûte structurale en berceau. (matériau) | 1.000 | 504563.20 | 504563.20 |
| mt50spa050m | m³ | Grosse planche en bois de pin, dimensions 20x7,2 cm. (matériau) | 0.026 | 3152247.00 | 81958.42 |
| mt50spa101 | kg | Clous en acier. (matériau) | 0.600 | 13435.80 | 8061.48 |
| mt50spa081a | U | Étai métallique télescopique, allant jusqu'à 3 m de hauteur. (matériau) | 0.040 | 138182.20 | 5527.29 |
| op00sie020 |  | Scie circulaire à disque fixe, pour table de travail. | 1.000 | 0.00 | 0.00 |
| op00tal010 |  | Perceuse. | 1.000 | 0.00 | 0.00 |
| mo020 | h | Compagnon professionnel III/CP2 construction. (main-d'œuvre) | 0.919 | 7025.96 | 6456.86 |
| mo113 | h | Ouvrier d'exécution I/OE1 construction. (main-d'œuvre) | 0.460 | 5059.97 | 2327.59 |
| % | % | Frais de chantier des unités d'ouvrage | 2 % | 608894.84 | 12177.90 |
|  |  | Coûts directs |  |  | 621072.74 |
