# Sèche-mains avec robinet incorporé

- Propriété du fichier: CYPE INGENIEROS, S.A.
- Format: FIEBDC-3/2002
- Zone géographique: Madagascar
- Devise: MGA
- Coûts indirects: 3.00 %
- Frais généraux: 13.00 %
- Bénéfice: 6.00 %
- TVA: 20.00 %

## T Équipements techniques

### TB Équipements sanitaires

#### TBC Séchoirs

**TBC020** U Sèche-mains avec robinet incorporé.
Sèche-mains électrique avec robinet en acier inoxydable, à corps court, installé sur lavabo, avec filtre HEPA, alimentation monophasée à 230 V, puissance nominale 1600 W, coque du moteur en ABS, activation automatique par infrarouges de la sortie d'eau et de la sortie d'air, temps de séchage des mains 12 secondes, vitesse de sortie de l'air 690 km/h, flux d'air 30 litres/seconde, robinet de 159 mm de hauteur, 295 mm de largeur et 281 mm de fond, moteur de 262 mm de hauteur, 141 mm de largeur et 189 mm de fond, débit d'eau 4 litres/minute, mousseur, taux de réduction bactérienne dans le filtre d'air de 99,9%, protection IP35, poids 4,3 kg.
Inclut: Implantation. Mise en place et fixation du sèche-mains. Installation du coffret du moteur. Connexion du moteur au sèche-mains. Connexion du moteur au réseau d'eau prémélangée. Connexion au réseau électrique. Contrôle de son bon fonctionnement.
Critère pour le métré: Nombre d'unités prévues, selon documentation graphique du Projet.
Critère pour le mémoire: On mesurera le nombre d'unités réellement mises en place selon les spécifications du Projet.

| Code | U | Désignation | Quantité | Prix | Montant |
|---|---|---|---|---|---|
| mt31sdy030a | U | Sèche-mains électrique avec robinet en acier inoxydable, à corps court, installé sur lavabo, avec filtre HEPA, alimentation monophasée à 230 V, puissance nominale 1600 W, coque du moteur en ABS, activation automatique par infrarouges de la sortie d'eau et de la sortie d'air, temps de séchage des mains 12 secondes, vitesse de sortie de l'air 690 km/h, flux d'air 30 litres/seconde, robinet de 159 mm de hauteur, 295 mm de largeur et 281 mm de fond, moteur de 262 mm de hauteur, 141 mm de largeur et 189 mm de fond, débit d'eau 4 litres/minute, mousseur, taux de réduction bactérienne dans le filtre d'air de 99,9%, protection IP35, poids 4,3 kg. (matériau) | 1.000 | 13705922.60 | 13705922.60 |
| op00ato010 |  | Tournevis. | 1.000 | 0.00 | 0.00 |
| op00tal010 |  | Perceuse. | 1.000 | 0.00 | 0.00 |
| mo107 | h | Ouvrier professionnel II/OP plombier. (main-d'œuvre) | 0.557 | 5242.18 | 2919.89 |
| % | % | Frais de chantier des unités d'ouvrage | 2 % | 13708842.49 | 274176.85 |
|  |  | Coûts directs |  |  | 13983019.34 |
