# Lavabo à encastrer dans plan, en argile réfractaire

- Propriété du fichier: CYPE INGENIEROS, S.A.
- Format: FIEBDC-3/2002
- Zone géographique: Madagascar
- Devise: MGA
- Coûts indirects: 3.00 %
- Frais généraux: 13.00 %
- Bénéfice: 6.00 %
- TVA: 20.00 %

## T Équipements techniques

### TB Équipements sanitaires

#### TBL Lavabos

**TBL100** U Lavabo à encastrer dans plan, en argile réfractaire.
Lavabo rectangulaire à encastrer dans un plan, en argile réfractaire, finition thermo-émaillée, couleur blanche, de 550x400x178 mm, avec trop-plein. Comprend le jeu de fixation et le silicone pour le scellement des joints.
Critère d'évaluation économique: Le prix ne comprend ni le plan de travail ni la robinetterie.
Inclut: Implantation. Mise en place et fixation de l'appareil. Montage de la bonde. Connexion au réseau d'évacuation. Contrôle de son bon fonctionnement. Scellement des joints.
Critère pour le métré: Nombre d'unités prévues, selon documentation graphique du Projet.
Critère pour le mémoire: On mesurera le nombre d'unités réellement mises en place selon les spécifications du Projet.

| Code | U | Désignation | Quantité | Prix | Montant |
|---|---|---|---|---|---|
| mt30svg026a | U | Lavabo rectangulaire à encastrer dans un plan, en argile réfractaire, finition thermo-émaillée, couleur blanche, de 550x400x178 mm, avec trop-plein, avec les éléments de fixation et le plan de montage. (matériau) | 1.000 | 1251058.80 | 1251058.80 |
| mt30asg070aa | U | Siphon bouteille en ABS, finition brillante imitation chrome, avec sortie de 32 mm de diamètre extérieur, pour lavabo, avec enjoliveur. (matériau) | 1.000 | 339046.00 | 339046.00 |
| mt30www005 | U | Cartouche de 300 ml de silicone acide monocomposant, fongicide, pour le scellement des joints en milieux humides. (matériau) | 0.012 | 53829.40 | 645.95 |
| mo008 | h | Compagnon professionnel III/CP2 plombier. (main-d'œuvre) | 1.533 | 7220.62 | 11069.21 |
| % | % | Frais de chantier des unités d'ouvrage | 2 % | 1601819.96 | 32036.40 |
|  |  | Coûts directs |  |  | 1633856.36 |
