# Distributeur de papier couvre-lunette pour WC

- Propriété du fichier: CYPE INGENIEROS, S.A.
- Format: FIEBDC-3/2002
- Zone géographique: Madagascar
- Devise: MGA
- Coûts indirects: 3.00 %
- Frais généraux: 13.00 %
- Bénéfice: 6.00 %
- TVA: 20.00 %

## T Équipements techniques

### TB Équipements sanitaires

#### TBT Distributeurs

**TBT050** U Distributeur de papier couvre-lunette pour WC.
Distributeur de papier couvre-lunette de WC, avec capacité pour 125 feuilles de papier, en ABS blanche et gris clair, de 310x420x40 mm, fermeture avec serrure et clé.
Inclut: Implantation. Mise en place et fixation.
Critère pour le métré: Nombre d'unités prévues, selon documentation graphique du Projet.
Critère pour le mémoire: On mesurera le nombre d'unités réellement mises en place selon les spécifications du Projet.

| Code | U | Désignation | Quantité | Prix | Montant |
|---|---|---|---|---|---|
| mt31abn060a | U | Distributeur de papier couvre-lunette de WC, avec capacité pour 125 feuilles de papier, en ABS blanche et gris clair, de 310x420x40 mm, fermeture avec serrure et clé. (matériau) | 1.000 | 192020.00 | 192020.00 |
| op00ato010 |  | Tournevis. | 1.000 | 0.00 | 0.00 |
| op00tal010 |  | Perceuse. | 1.000 | 0.00 | 0.00 |
| mo107 | h | Ouvrier professionnel II/OP plombier. (main-d'œuvre) | 0.209 | 5242.18 | 1095.62 |
| % | % | Frais de chantier des unités d'ouvrage | 2 % | 193115.62 | 3862.31 |
|  |  | Coûts directs |  |  | 196977.93 |
