# Vidoir en porcelaine sanitaire

- Propriété du fichier: CYPE INGENIEROS, S.A.
- Format: FIEBDC-3/2002
- Zone géographique: Madagascar
- Devise: MGA
- Coûts indirects: 3.00 %
- Frais généraux: 13.00 %
- Bénéfice: 6.00 %
- TVA: 20.00 %

## T Équipements techniques

### TB Équipements sanitaires

#### TBV Déversoirs

**TBV010** U Vidoir en porcelaine sanitaire.
Vidoir en porcelaine sanitaire, monobloc, gamme basique, couleur blanche, de 540x415 mm. Comprend le silicone pour le scellement des joints.
Critère d'évaluation économique: Le prix ne comprend pas la robinetterie.
Inclut: Implantation. Mise en place et fixation de l'appareil. Montage de la bonde. Connexion au réseau d'évacuation. Contrôle de son bon fonctionnement. Scellement des joints.
Critère pour le métré: Nombre d'unités prévues, selon documentation graphique du Projet.
Critère pour le mémoire: On mesurera le nombre d'unités réellement mises en place selon les spécifications du Projet.

| Code | U | Désignation | Quantité | Prix | Montant |
|---|---|---|---|---|---|
| mt30vag040a | U | Vidoir en porcelaine sanitaire, monobloc, gamme basique, couleur blanche, de 540x415 mm, avec grille mobile en acier inoxydable et protecteur en PVC, grille d'évacuation et système de fixation latérale en L modèle WB5N de Fischer. (matériau) | 1.000 | 1862594.80 | 1862594.80 |
| mt30div020 | U | Manchon élastique coudé avec joint, pour vidoir. (matériau) | 1.000 | 154301.80 | 154301.80 |
| mt30www005 | U | Cartouche de 300 ml de silicone acide monocomposant, fongicide, pour le scellement des joints en milieux humides. (matériau) | 0.012 | 53829.40 | 645.95 |
| op00ato010 |  | Tournevis. | 1.000 | 0.00 | 0.00 |
| op00mar010 |  | Marteau. | 1.000 | 0.00 | 0.00 |
| op00tal010 |  | Perceuse. | 1.000 | 0.00 | 0.00 |
| mo008 | h | Compagnon professionnel III/CP2 plombier. (main-d'œuvre) | 1.672 | 7220.62 | 12072.88 |
| % | % | Frais de chantier des unités d'ouvrage | 2 % | 2029615.43 | 40592.31 |
|  |  | Coûts directs |  |  | 2070207.74 |
