# Échangeur à plaques

- Propriété du fichier: CYPE INGENIEROS, S.A.
- Format: FIEBDC-3/2002
- Zone géographique: Madagascar
- Devise: MGA
- Coûts indirects: 3.00 %
- Frais généraux: 13.00 %
- Bénéfice: 6.00 %
- TVA: 20.00 %

## T Équipements techniques

### TC ECS et chauffage

#### TCE Systèmes de conduction d'eau

**TCE230** U Échangeur à plaques.
Échangeur à plaques en acier inoxydable AISI 316, puissance 7 kW, pression maximale de travail 6 bar et température maximale de 100°C. Comprend les vannes d'isolement, les manomètres, les thermomètres, les éléments de montage et les accessoires nécessaires à son bon fonctionnement.
Inclut: Implantation. Mise en place. Connexion. Contrôle de son bon fonctionnement.
Critère pour le métré: Nombre d'unités prévues, selon documentation graphique du Projet.
Critère pour le mémoire: On mesurera le nombre d'unités réellement exécutées selon les spécifications du Projet.

| Code | U | Désignation | Quantité | Prix | Montant |
|---|---|---|---|---|---|
| mt38csg310a | U | Échangeur à plaques en acier inoxydable AISI 316, puissance 7 kW, pression maximale de travail 6 bar et température maximale de 100°C. (matériau) | 1.000 | 430634.80 | 430634.80 |
| mt37sve010d | U | Vanne à sphère en laiton nickelé à visser de 1". (matériau) | 2.000 | 87233.00 | 174466.00 |
| mt37sve010e | U | Vanne à sphère en laiton nickelé à visser de 1 1/4". (matériau) | 2.000 | 120441.40 | 240882.80 |
| mt42www040 | U | Manomètre avec bain de glycérine et diamètre de sphère de 100 mm, avec prise verticale, pour montage fileté de 1/2", échelle de pression de 0 à 5 bar. (matériau) | 4.000 | 310703.00 | 1242812.00 |
| mt42www050 | U | Thermomètre bimétallique, diamètre de sphère de 100 mm, avec prise verticale, avec tube plongeur en 1/2", échelle de température de 0 à 120°C. (matériau) | 4.000 | 392595.40 | 1570381.60 |
| mt38www011 | U | Matériel auxiliaire pour installations d'E.C.S. (matériau) | 1.000 | 10407.00 | 10407.00 |
| mo004 | h | Compagnon professionnel III/CP2 chauffagiste. (main-d'œuvre) | 1.464 | 7220.62 | 10570.99 |
| mo103 | h | Ouvrier professionnel II/OP chauffagiste. (main-d'œuvre) | 1.464 | 5242.18 | 7674.55 |
| % | % | Frais de chantier des unités d'ouvrage | 2 % | 3687829.74 | 73756.59 |
|  |  | Coûts directs |  |  | 3761586.33 |
