# Vanne d'équilibrage

- Propriété du fichier: CYPE INGENIEROS, S.A.
- Format: FIEBDC-3/2002
- Zone géographique: Madagascar
- Devise: MGA
- Coûts indirects: 3.00 %
- Frais généraux: 13.00 %
- Bénéfice: 6.00 %
- TVA: 20.00 %

## T Équipements techniques

### TC ECS et chauffage

#### TCE Systèmes de conduction d'eau

**TCE370** U Vanne d'équilibrage.
Vanne d'équilibrage statique, champ de régulation de 0,1 à 4,47 m³/h, avec corps en bronze, prises pour mesure de pression, volant à 40 positions de réglage, vanne de purge, connexions vissées femelle de 1/2" de diamètre et température maximale de 110°C.
Inclut: Implantation. Mise en place. Connexion. Contrôle de son bon fonctionnement.
Critère pour le métré: Nombre d'unités prévues, selon documentation graphique du Projet.
Critère pour le mémoire: On mesurera le nombre d'unités réellement exécutées selon les spécifications du Projet.

| Code | U | Désignation | Quantité | Prix | Montant |
|---|---|---|---|---|---|
| mt38sth116aa | U | Vanne d'équilibrage statique, champ de régulation de 0,1 à 4,47 m³/h, avec corps en bronze, prises pour mesure de pression, volant à 40 positions de réglage, vanne de purge, connexions vissées femelle de 1/2" de diamètre et température maximale de 110°C. (matériau) | 1.000 | 384949.80 | 384949.80 |
| mt38www012 | U | Matériel auxiliaire pour installation de chauffage et d'E.C.S. (matériau) | 0.050 | 15072.20 | 753.61 |
| mo004 | h | Compagnon professionnel III/CP2 chauffagiste. (main-d'œuvre) | 0.532 | 7220.62 | 3841.37 |
| % | % | Frais de chantier des unités d'ouvrage | 2 % | 389544.78 | 7790.90 |
|  |  | Coûts directs |  |  | 397335.68 |
