# Chaudière au fioul, domestique, conventionnelle, sur pied, pour le chauffage et l'E.C.S

- Propriété du fichier: CYPE INGENIEROS, S.A.
- Format: FIEBDC-3/2002
- Zone géographique: Madagascar
- Devise: MGA
- Coûts indirects: 3.00 %
- Frais généraux: 13.00 %
- Bénéfice: 6.00 %
- TVA: 20.00 %

## T Équipements techniques

### TC ECS et chauffage

#### TCQ Combustibles liquides

**TCQ010** U Chaudière au fioul, domestique, conventionnelle, sur pied, pour le chauffage et l'E.C.S.
Chaudière sur pied à fioul, pour chauffage et E.C.S. accumulée avec réservoir intégré, chambre de combustion étanche, puissance par niveaux de 20 à 25 kW, dimensions 295x535x1451 mm, vase d'expansion de 18 litres et brûleur en acier inoxydable de 78 litres, allumeur électronique et sécurité du brûleur par photocellule, sans flamme témoin, équipement constitué de: corps de chaudière de tôle d'acier spécial anticorrosion, panneau de contrôle et commande, brûleur avec préchauffage, pompe de circulation à trois vitesses, vanne de sécurité, sans inclure le conduit pour l'évacuation des produits de la combustion. Totalement montée, connectée et testée.
Inclut: Implantation. Présentation des éléments. Montage de la chaudière et de ses accessoires. Connecté aux réseaux de conduction d'eau, de gazole, d'assainissement et électrique, et au conduit d'évacuation des produits de la combustion. Mise en marche.
Critère pour le métré: Nombre d'unités prévues, selon documentation graphique du Projet.
Critère pour le mémoire: On mesurera le nombre d'unités réellement exécutées selon les spécifications du Projet.

| Code | U | Désignation | Quantité | Prix | Montant |
|---|---|---|---|---|---|
| mt38cqj012a | U | Chaudière sur pied à fioul, pour chauffage et E.C.S. accumulée avec réservoir intégré, chambre de combustion étanche, puissance par niveaux de 20 à 25 kW, dimensions 295x535x1451 mm, vase d'expansion de 18 litres et brûleur en acier inoxydable de 78 litres, allumeur électronique et sécurité du brûleur par photocellule, sans flamme témoin, équipement constitué de: corps de chaudière de tôle d'acier spécial anticorrosion, panneau de contrôle et commande, brûleur avec préchauffage, pompe de circulation à trois vitesses, vanne de sécurité. (matériau) | 1.000 | 18518733.40 | 18518733.40 |
| mt38www012 | U | Matériel auxiliaire pour installation de chauffage et d'E.C.S. (matériau) | 1.000 | 15072.20 | 15072.20 |
| mo004 | h | Compagnon professionnel III/CP2 chauffagiste. (main-d'œuvre) | 9.382 | 7220.62 | 67743.86 |
| mo103 | h | Ouvrier professionnel II/OP chauffagiste. (main-d'œuvre) | 9.382 | 5242.18 | 49182.13 |
| % | % | Frais de chantier des unités d'ouvrage | 2 % | 18650731.59 | 373014.63 |
|  |  | Coûts directs |  |  | 19023746.22 |
